# MEL Melanchthonheim
Angebotsaufforderung (GAEB DA XML 3.2, DA83)
Projekt: 2201
Währung: EUR
Erstellt mit: GXML Toolbox V3.3 R20220330, ORCA AVA 25.0.5 - Professional Edition 25.00.05, 23.01.2026

## PROJEKTBESCHREIBUNG
Geplant ist der Neubau eines Studentenwohnheimes mit 450 Wohnplätzen in 2 Bauteilen. Beide Bauteile bestehen jeweils aus einem massiven Sockel in Stahlbetonbauweise und 4 darauf errichteten Geschossen in einer modularen Holzbauweise.

Das Grundstück an der Clermont-Ferrand-Allee befindet sich im Eigentum der Bauherrin.

GEBÄUDE

Das Grundstück wird mit zwei Bauteilen bebaut.

Bauteil 1 im Süden umschliesst ringförmig einen großen Innenhof und beinhaltet 288 Wohnplätze in Holzbauweise in Form von Einzelapartments, die zum größten Teil über Laubengänge entlang des Innenhofes erschlossen sind. Der massive Sockel beinhaltet im UG eine Tiefgarage und Kellerräume und im EG Veranstaltungsräume.

Bauteil 2 beinhaltet 154 Wohnplätze in Holzbauweise in Form von Wohngemeinschaften mit Gemeinschaftsküchen. Der massive Sockel des Bauteil 2 nimmt eine große Fahrradgarage und weitere Kellerräume auf, im EG befindet sich der Verwaltungsbereich.

Die Bruttogrundfläche beträgt insgesamt ca. 20.506 m² Der Bruttorauminhalt beträgt insgesamt ca. 60.285 m3.

Bauteil 1 ist in die Gebäudeklasse 5 und Bauteil 2 ist in die Gebäudeklasse 4 einzuordnen.Der Gemeinschaftsbereich im Erdgeschoss von Bauteil 1 ist als Versammlungsstätte geplant.

BAUGRUNDSTÜCK

Boessnerstraße 9, 93049 Regensburg Flurstück Nr.: 4032
Fläche: ca. 10.100 m²
Das Grundstück wird begrenzt:

1. im Westen von der Boessnerstraße
2. im Süden von der Clermont-Ferrand-Allee
3. im Osten von der schmalen Parzelle 4028/41, die sich nicht im Eigentum der Bauherrin befindet und nicht befahrbar oder sonstwie nutzbar ist. Östlich dieser Parzelle befindet sich eine Wohnstrasse als Sackgasse (auch Clermont - Ferrand - Allee)
4. im Norden  von dem 4-geschossigen Caritas Alten- und Pflegeheim Friedheim

TOPOGRAPHIE

Das Grundstück ist im Bestand durch Abgrabungen, Tiefgarage usw. modelliert und weist Höhenunterschiede von bis zu ca. 1,50 m auf. Das angrenzende Gelände ist in allen Richtungen nahezu eben und schließt mit Höhen von ca. 335,10 m ü. N.N. im Nordosten, ca. 335,50 ü. N.N. im Westen und 335,30 u. N.N. im Süden an.

BAUGRUND / KAMPFMITTEL

Im Rahmen der vorangegangenen Arbeiten (Schadstoffsanierung und Baugrundverbesserungsarbeiten) wurden die Bestandsgebäude bereits abgebrochen, der Baugrund verbessert.

Das Baugrundstück wurde bereits bauseits im Rahmen der Baugrundverbesserung auf Kampfmittel untersucht. Es liegte eine Kampfmittelfreigabe vor.
Werden trotzdem bei Bauarbeiten auf dem Gelände Kampfmittel gefunden, so sind die Arbeiten unverzüglich einzustellen, die Baustelle ist zu räumen und  die Polizei, Notrufnummer 110, sowie die Bauleitung ist unmittelbar zu kontaktieren.

BAUMBESTAND

Im Norden des Baugrundstücks befindet sich entlang der Grundstücksgrenze zu schützender Baumbestand. Außerdem ist ein Einzelbaum auf dem östlich angrenzenden Flurstück 4028/41 zu schützen. Alle Bäume sind bereits durch einen Baumschutzzaun geschützt.

BAUHERRIN

Protestantische Alumneumsstiftung
Dr.-Gessler-Straße 15a
93051 Regensburg

## ZTV - Hochbau Allgemein
ZTV - HOCHBAU ALLGEMEIN

ZUSÄTZLICHE TECHNISCHE VERTRAGSBEDINGUNGEN

Im nachfolgenden Text der Vorbemerkungen bedeuten: AG = Auftraggeber / AN = Auftragnehmer

1. Hinweise Allgemein:

1.1. Unvollständige Leistungsbeschreibung
Der Auftragnehmer hat auch bei unvollständiger Leistungsbeschreibung die erforderlichen Leistungen zu erbringen, welche zu einem mangelfreien Werk mit der vereinbarten Beschaffenheit führen. Sein Recht auf Mehrpreisforderung wird dadurch nicht eingeschränkt. Ein Verschulden des Auftraggebers oder des Architekten bei Vertragsabschluss oder in Vorbereitung des Vertrages wird damit ebenso wie Schadensersatzansprüche des Auftragnehmers nicht ausgeschlossen.

1.2 Stoffe, Bauteile -Qualitätssicherung
Wird in der Leistungsbeschreibung ein Fabrikat mit dem Zusatz "oder gleichwertiger Art" vorgegeben, so ist die Gleichwertigkeit als Mindestforderung zu verstehen.Gleichwertigkeit der Art im Sinne der Leistungsbeschreibung bedeutet, dass Unterschreitungen der geforderten technischen Parameter (z.B. Maße, Leistung, physikalische, chemische und biologische Eigenschaften), der Schadensbeständigkeit und der Nutzungssdauer praktisch vernachlässigt werden können.

Kriterien der Prüfung und Zulassung müssen in ihrer Gesamtheit erfüllt sein. Vorgeschriebene Prüfungen durch Rechts- oder Verwaltungsvorschriften oder nach DIN- oder EN-Normen müssen nachweisbar sein.

Sämtliche zur Verwendung kommende Materialien müssen den einschlägigen DIN-Vorschriften oder EN-Normen entsprechen und gemäß den Verarbeitungsrichtlinien der Hersteller sach- und fachgerecht eingebaut und verarbeitet werden. Es sind nur bauaufsichtlich zugelassene Produkte zu verwenden.
Die Bestätigung der Übereinstimmung gehört zum Leistungsumfang des AN und hat unaufgefordert schriftlich zu erfolgen durch:
a) Übereinstimmungserklärung des Herstellers oder
b) Übereinstimmungszertifikat

1.3. Anpassung der Ausführung
Der Auftragnehmer verpflichtet sich, nach Auftrag des Auftraggebers das Projekt den tatsächlichen Gegebenheiten bzw. eventuellen baulichen Änderungen der Baustelle anzupassen. Alle Einzelheiten des Projektes, Dimensionierung, Maße usw. sind auf ihre Übereinstimmung mit dem Bau laufend zu überprüfen. Die Verantwortung des Auftraggebers wird damit nicht eingeschränkt.
Erstellt der Auftragnehmer Ausführungszeichnungen und sonstige Unterlagen, so ist er für diese gegenüber dem Auftraggeber verantwortlich. Sie sind vom Auftraggeber oder den von ihm beauftragten Personen in maßgeblicher und gestalterischer Hinsicht zu genehmigen oder zu bestätigen. Durch seine Unterschrift übernimmt der Auftraggeber keine Verantwortung für die technische Funktionsfähigkeit.

1.4 Zeichnungen des AG
Die zu den Positionen beigefügten Detailpläne dienen als Grundlage für die Angebotsbearbeitung. Die im LV und in den Zeichnungen angegebenen Maße sind Richtmaße. Sie sind die Grundlage für das Angebot, geringe Maßabweichungen sind ggf. durch die statische Berechnung erforderlich, berühren jedoch nicht die Angebotspreise. Es sind nicht alle Verbindungsmittel in den Plänen dargestellt. Sämtliche erforderlichen Verbindungsmittel, Anschlusswinkel, etc. für die Montage aller Bauteile sind Teil der Leistung des AN, nach statischer Erfordernis. Sämtliche Materialarten und -stärken nach statischer Erfordernis; angegebene Materialarten und -stärken dürfen nicht unterschritten werden.

1.5 Fertigung nach Aufmaß vor Ort
Sämtliche Bauteile sind nach Aufmaß vor Ort durch den AN zu fertigen.

1.6 Allgemeine Anforderung an die Konstruktion
Das angebotene System muss allen in der Ausschreibung aufgestellten Anforderungen entsprechen. Zugrundegelegt wird der allgemeine Stand der Technik und die einschlägigen Normen und Richtlinien.

1.7 Verbindung von Metallteilen
Zusammenbau unterschiedlicher Metalle; Bei dem Zusammenbau unterschiedlicher Metalle muss sichergestellt sein, dass keine Kontaktkorrosion und keine anderen ungünstigen Beeinflussungen auftreten.

1.8 Transport
Die für den Transport von Baumaterial erforderlichen Hebevorrichtungen (z.B. Materialaufzug) sind Sache des AN und von diesem eigenverantwortlich unter Berücksichtigung des Baufortschrittes zu organisieren. Sämtliche damit verbundenen Kosten sind in die Einheitspreise des Angebotes einzurechnen.

1.9 Hohenbezugspunkt
Es wird ein Höhenbezugspunkt in jedem Treppenhaus und jedem Geschoss zur Verfügung gesteltt.
Alle weiteren zur Ausführung notwendigen Höhenbezüge / Meterrisse liegen in der Verantwortung des AN und sind von diesem herzustellen und werden nicht separat vergütet.

1.10 Fassadengerüst
Das Fassadengerüst steht nicht zur Gebrauchsüberlassung zur Verfügung.

2. Abrechnungshinweise

2.1 Folgende Leistungen sind mit den Einheitspreisen im Angebot abgegolten:
- Lieferung der einzubauenden Stoffe und der Hilfsstoffe einschließlich aller Lade- und Transportleistungen,
- Vorhaltung und Unterhaltung von Maschinen, Geräten und der nicht körperlich in das Bauwerk eingehenden Stoffe,
- Einbau der gelieferten oder bauseits bereitgestellten Stoffe.

Zwischenlagerungskosten werden nicht gesondert vergütet, es sei denn, sie werden durch unvorhergesehene Entscheidungen oder Maßnahmen des Auftraggebers oder seiner Erfüllungsgehilfen verursacht.

2.2 Zulage:
Sofern Positionen mit dem Zusatz als "Zulage" ausgeschrieben werden, ist der Grundpreis bereits in einer anderen Position enthalten. Die Zulageposition beinhaltet entweder eine im Aufmaß übermessene Leistung (meist in einer anderen Einheit) oder stellt eine Preisdifferenz zu einer bereits beschriebenen anderen Leistung (mit gleicher Einheit) dar.

3. Ausführungsunterlagen / Planverteilung:
Vom AN verwendete Ausführungsunterlagen müssen den Freigabevermerk des AG bzw. Architekten / Statikers tragen um Verwechslungen bei der Bauausführung zu vermeiden. Nicht freigegebene Unterlagen dürfen nicht zur Ausführung verwendet werden. Dies entbindet den AN aber nicht von seiner eigenen Prüfung- und Hinweispflicht.
Die Unterlagen werden digital in Datenform im pdf-Format über die Plattform "planfred" zur Verfügung gestellt.

4. Sonstige Pflichten, Maßnahmen AN

4.1 Auflagen:
Die jeweiligen gesetzlichen Auflagen sind zu beachten, insbesondere bei der Einleitung von Wasser/Abwasser, sowie dem Umgang mit Schadstoffen, Treib-, Heiz-, Schmier- und Trennmitteln.

4.2. Allgemeiner Arbeitsschutz:
Der Auftragnehmer ist verpflichtet die Angaben aus der Baustellenordnung zu berücksichtigen. (siehe Anlage "Baustellenordnung")

4.3. Zeitliche Überlappungen Gewerke:
Vom AN ist zu beachten, dass zum Zeitpunkt der Ausführungen mehrere Gewerke gleichtzeitig am Bau tätig sein werden.

-Ende der Zusätzliche technische Vertragsbedingungen Hochbau-

## ZTV - BAUSTELLENEINRICHTUNG / VORBEREITENDE MASSNAHMEN
ZUSÄTZLICHE TECHNISCHE VERTRAGSBEDINGUNGEN

Titel 00 - Baustelleneinrichtung

1. Bauseitige Leistung
1.1 Übergeordnete Baustelleneinrichtung:
Die Übergeordnete Baustelleneinrichtung erfolgt bauseits, diese wird auch für die Bauzeit des AN zur Verfügung gestellt.
Diese beinhaltet:
- einen Bauzaun mit einem Zufahrtstor an der Boessnerstraße
- einen Besprechungscontainer
- WC-Container
- einen zentralen Bauwasseranschluss
- 2 Baustrom-Abgangskästen mit Zählern, Bemessungsbetriebssapannung 230/400V AC; Bestückung: 2St. CEE-Steckdosen 5pol.32 A, 4 St. CEE-Steckdosen 5pol. 16A, 6St. Schukosteckdosen 230V mit Klappdeckel

Siehe auch Baustelleneinrichtungsplan:
- "MEL_Ü.001-Baustelleneinrichtung

2. Baustelleneinrichtungsplan:
Mit der Beauftragung bestätigt der AN, dass er den Baustelleneinrichtungsplan studiert hat und sämtliche sich aus dem Plan ergebenden Einflüsse auf den Terminablauf und die Preisbildung der ausgeschriebenen Leistung berücksichtigt sind.

3. Pflichten und Hinweise an AN zur Baustelleneinrichtung
3.1. Unterkünfte:
Es sind keinerlei Unterkünfte auf dem Baustellengelände zugelassen. Übernachten ist auf dem Baustellengelände untersagt.

3.2. Rettungswege:
Zufahrten für Rettungfahrzeuge und Feuerwehr, Flucht- und Rettungswege, sowie alle notwendigen Zuwegungen sind ständig freizuhalten.

3.3. Werbung:
Werbung seitens des Auftragnehmers ist auf der gesamten Baustelle generell nur mit vorheriger ausdrücklicher schriftlicher Zustimmung seitens des Auftraggebers gestattet. Auf dem bauseitigen Bauschild wird ein Platz für den Namen und die Daten des AN reserviert.

3.4. Luftreinheitsverordnung:
Es wird darauf hingewiesen, dass die Bayerische Luftreinhalteverordnung Anforderungen an Baumaschinen stellt, die im Stadtgebiet Regensburg betrieben werden. Für weitere Informationen u.a. zu Ausnahmegenehmigungen in Einzelfällen (z.B. wirtschaftliche Existenzgefährdung oder unbillige Härte) steht das Umweltamt der Stadt Regensburg unter der Telefonnummer 0941/507 -1316 oder -7315 gerne zur Verfügung.

3.6. Baustellenlärm:
Baustellenlärm wird nach der Allgemeinen Verwaltungsvorschrift zum Schutz gegen Baulärm (AVV Baulärm) beurteilt. Lärmintensive Bauarbeiten dürfen in der Nachbarschaft von Wohnungen in der Regel nur werktags zwischen 7:00 Uhr und 20:00 Uhr durchgeführt werden. Ein generelles Nachtarbeitsverbot gibt es zwar nicht, jedoch gelten zur Nachtzeit strengere Richtwerte.

3.7 Verschmutzung Verkehrswege:
Die Haftung für die Verschmutzung der öffentlichen Verkehrsflächen und der Baustellenzufahrt trägt in jedem Falle der Auftragnehmer. Der Auftragnehmer hat dafür zu sorgen, dass die öffentlichen Straßen, Geh- und Radwege, täglich von den vom AN verursachten Verschmutzungen gereingt werden.

3.8 Wege, Reinigung, Müll, Genehmigungen
Beschädigungen von Straßen, Gehwegen und öffentlichen Einrichtungen die durch den AN entstehen sind vom Auftragnehmer zu melden und im Einvernehmen mit der zuständigen Behörde bzw. dem Auftraggeber wieder herzustellen.
Der anfallende Schutt, Abfall, Baustoffreste, Verpackungen, etc. sind ordnungsgemäß und getrennt zu entsorgen.

3.9. Genehmigungen/Sperrungen:
Eventuell erforderliche Genehmigungen und Einverständniserklärungen, z.B. Überschwenkgenehmigung über bestehende Gebäude und Grundstücke, zeitweise Sperrung von angrenzenden öffentlich oder privat genutzten Straßen, Arbeit außerhalb der Arbeitszeiten etc., trägt der Auftragnehmer auf seine Kosten. Diese sind beim Auftraggeber oder öffentlichen Stellen vorab genehmigen zu lassen. Kosten für die Errichtung, das Vorhalten sowie Abbauen temporärer Zufahrten einschließlich der Wiederherstellungskosten der in Anspruch genommenen Grundflächen sind in die vertraglich vereinbarte Vergütung des AN einzurechnen.

3.10. Zu- und Ausfahrten:
Für die Sicherung an Zu- und Ausfahrten über öffentliche Flächen gelten die gesetzlichen Regeln sowie die Bestimmungen der Straßenverkehrsordnung (StVO).
Der Auftragnehmer übernimmt alle für die Verkehrsregelung, -sicherung und -leitung im Zuge der Erbringung seiner Leistungen erforderlichen Maßnahmen auch in den angrenzenden Straßen. Die Genehmigung und die gesamte Verkehrssicherung sind durch den Auftragnehmer auf seine Kosten zu erwirken/erbringen.

3.11. Baustrom, Bauwasser, Sicherheitsbeleuchtung, Sanitäreinrichtung
Baustrom und Bauwasser wird bauseits gestellt. Die Verbrauchskosten trägt der AG.
Die Zuführungen und Anschlüsse, Vorhaltung und Demontagen, Unterhalt und Betrieb, Überwachung und Instandhaltung für Bau- und Schmutzwasser, Baustrom und Beleuchtung und Sicherheitsbeleuchtung sind ab dem bauseits vorhandenen Baustromverteiler und Bauwasseranschluss Sache des Auftragnehmers.

-Ende der Zusätzliche technische Vertragsbedingungen Baustelleneinrichtung-

## 10 TROCKENBAUARBEITEN

### Titel 00 Baustelleneinrichtung / Vorbereitende Maßnahmen

**00.1 Baustelleneinrichtung, eigenes Gewerk**
*** Pauschalposition
Baustelleneinrichtung

Einrichten, Vorhalten, Unterhalten der Baustelleneinrichtung nach eigener Erfordernis soweit diese über die in "Hinweise Baustelleneinrichtung,
"Punkt 1: Bauseite Leistungen" beschriebenen Einrichtungen hinaus für die eigenen Vertragsleistungen erforderlich ist, sowie Entfernen; Räumen der Baustelle und Wiederherstellen des Geländes einschließlich des Entfernens von Verunreinigungen,
z.B. mit folgenden einzurechnenden Leistungen:

- Gerüste soweit für die eigenen Leistungen erforderlich
- Kräne und Hebewerkzeuge und hierfür erforderliche Baustelleneinrichtungsflächen und temporärer
Teilsperrung für Ladetätigkeit im öffentlichen Straßenraum inkl. den dafür nötigen Genehmigungseinholungen und verkehrsregelnden Maßnahmen
- Baustellenbeleuchtung
- Lagerräume, Werkstatt, Magazin, Unterstelleinrichtungen
- Maschinen, Geräte, Werkzeuge
- Begehbare Abdeckungen
- Schutz der fertigen Flächen mit geeignetem Material
etc. vor Beschädigungen und Verschmutzungen

Die Leistungen der Baustelleneinrichtung dieser Position sind nur für den eigenen Bedarf und entsprechend der eigenen Erfordernis zu kalkulieren. Allgemeine Baustelleneinrichtung wie in "Hinweise Baustelleneinrichtung" beschrieben.

Zur Baustelleneinrichtung gehören auch alle zur Einhaltung der Unfallverhütungsvorschriften notwendigen Schutzvorkehrungen und Maßnahmen sowie Sicherheitsvorkehrungen bei Stromausfall.

In der Baustelleneinrichtun sind die Arbeiten für den Trockenbau und der Glastrennwandsysteme mit Türen einzukalkulieren.
Menge: 1,000 psch

**00.2 Arbeitsgerüst über 3,50-4,00m für Deckenarbeiten**
Stellen, vorhalten und Abbauen von Arbeitsgerüsten, fahrbar oder festehend, unabhängig von deren Beschaffenheit und Konstruktion, wenn die zu bearbeitende oder zu bekleidende Fläche höher als 3,50m über der Standfläche des Gerüstes liegt.

Dies betrifft die Arbeiten an den Decken im Innenbereich BT1 und der Decken in BT2 mit der Arbeitshöhe von 3,50m - 4,00m.
Abzurechnen ist das Gerüst über die m2 bezogen auf die zu bearbeitende Deckenfläche.

Arbeitshöhe  : 3,50m - 4,00m
Lage  : BT1 / BT2 EG Veranstaltung / Verwaltung (Innenraum)

Siehe Plan  : "MEL_A.425-Übersichtsplan LV Trockenbau Gerüst > 3,5m"
Menge: 425,000 m²

**00.3 Arbeitsgerüst über 4,0-4,7m Aussenbereich**
Stellen, vorhalten und Abbauen von Arbeitsgerüsten, fahrbar oder festehend, unabhängig von deren Beschaffenheit und Konstruktion, wenn die zu bearbeitende oder zu bekleidende Fläche höher als 4,0m über der Standfläche des Gerüstes liegen und im Außenbereich auszuführen sind.

Arbeitshöhe  : 4,0m - 4,70m
Lage  : BT2 Durchgänge + Bereiche unter auskragendem
  Gebäudeteilen EG, Aussen überdacht
Art der Arbeit  : Arbeiten an der Decke Aussenbereich

Abzurechnen ist das Gerüst über die m2 bezogen auf die zu bearbeitende Deckenfläche.

Siehe Plan  : "MEL_A.425-Übersichtsplan LV Trockenbau Gerüst > 3,5m"
Menge: 345,000 m²

**00.4 Arbeitsgerüst über 5,5-5,8m Aussenbereich**
Stellen, vorhalten und Abbauen von Arbeitsgerüsten, fahrbar oder festehend, unabhängig von deren Beschaffenheit und Konstruktion, wenn die zu bearbeitende oder zu bekleidende Fläche höher als 5,5m über der Standfläche des Gerüstes liegt.

Arbeitshöhe  : 5,5m - 5,8m
Lage  : Arbeiten an den Decken im BT2 Fahrradrampe Außebereich

Abzurechnen ist das Gerüst über die m2 bezogen auf die zu bearbeitende Deckenfläche.

Siehe Plan  : "MEL_A.425-Übersichtsplan LV Trockenbau Gerüst > 3,5m"
Menge: 22,000 m²

**00.5 Arbeitsgerüft 4,0-5,8m mit abgestufter oder geneigter Standfläche**
Aufbau, vorhalten, Abbauen von Gerüsten mit abgestufter oder geneigter Standfläche

Aufbau von Gerüsten mit abgestrufter oder geneigter Standfläche, z.B. über Treppen und Rampen, sofern ein Ausgleich von mehr als 40cm erforderlich ist.
Abzurechnen ist das Gerüst über die m2 bezogen auf die zu bearbeitende Deckenfläche.

Arbeitshöhe  : 4,00-5,80m
Einsatzort  : BT2 Fahrradrampe/ Treppe EG zu UG, Aussen überdacht
Art der Arbeit  : Arbeiten an der Decke Aussenbereich

Siehe Plan  : Schräger Fläche:
  "MEL_A.425-Übersichtsplan LV Trockenbau Gerüst > 3,5m"
Menge: 32,000 m²

**00.6 Zulage für Arbeitsgerüst auf Schotter**
Zulage für Ausführung Arbeitsgerüst auf Schotterfläche
In den EP ist z.B. das Vorsehen von Schaltafeln einzukalkuieren, um die Arbeiten z.B. mit einem Rollgerüst auszuführen.

Siehe Plan  : "MEL_A.425-Übersichtsplan LV Trockenbau Gerüst > 3,5m"
Menge: 125,000 m²

**00.7 Bauteil, staubdicht abkleben**
Besondere Maßnahmen zum Schutz von bestehenden Bau- und Anlagenteilen, sowie Einrichtungsgegenständen, z. B. durch Abkleben von Fenster, Türen, Böden und oberflächen- fertigen Teilen, staubdichtes abkleben von empfindlichen Einrichtungen und technischen Geräten
Menge: 25,000 m²

*Hinweis: ZTV - Trockenbau und Glastrennwandsystem Allgemein*
ZUSÄTZLICHE TECHNISCHE VERTRAGSBEDINGUNGEN

____________________________________________________
Im nachfolgenden Text der Vorbermerkungen bedeuten:
AG = Auftraggeber
AN = Auftragnehmer (Bieter)
____________________________________________________

1. Geltungsbereich und Ausführungsgrundlage

Art und Umfang der Leistung
Gegenstand dieser Ausschreibung sind Trockenbauarbeiten und ein Glastrennwandsystem mit Türen. Die Leistung umfasst die Herstellung, die Lieferung und die Montage von Trockenbauarbeiten.

Für die Leistung dieses Gewerks gelten die VOB Teil C (neueste Ausgabe) mit den dort aufgeführten " Allgemeinen Technischen Vertragsbedingungn für Bauleistungen (ATV)", sowie
Im besondere:
-  ATV DIN 18299 Allgemeine Regelungen für Bauarbeiten jeder Art, und, sowie
 - ATV DIN 18340 Trockenbau.
- DIN 4102 - Brandverhalten von Baustoffen und Bauteilen bzw.
- DIN EN 13501 - Klassifizierung von Bauprodukten und Bauarten zu ihrem Brandverhalten
- DIN EN 485-1 - Aluminium und Aluminiumlegierungen
- DIN EN 1396 - Aluminium und Aluminiumlegierungen; Bandbeschichtete Bleche und Bänder für allgemeine Anforderungen
- DIN EN 13969 - Abdichtungsbahnen - Bitumenbahnen für die Bauwerksabdichtung gegen Bodenfeuchte und Wasser
Außerdem:
- Merkblätter des Bundesverband der Gips- und Gipsplattenindustrie e.V.:
Merkblatt Nr. 1 Baustellenbedingungen
Merkblatt Nr. 2 Verspachtelung von Gipsplatten, Oberflächengüten
Merkblatt Nr. 3 Gipspattenkonstruktionen - Fugen und Anschlüsse
Merkblatt Nr. 5 Bäder und Feuchträume im Holzbau und Trockenbau
Merkblatt Nr. 6 Vorbehandlung von Trockenbauflächen aus Gipsplatten zur weitergehenden Oberflächenbeschichtung bzw. Bekleidung.
- Die jeweils gütligen TRGS
- Sämtliche Unfallverhütungsvorschriften und die Regeln der Bauberufsgenossenschaften
- Die jeweils gütligen Abfallentsorgungsbestimmungen.

Außerdem gelten alle einschlägigen und zum Zeitpunkt der Angebotsabgabe gültigen Normen bzw. Vorschriften und Empfehlungen der Fachverbände und Berufsgenossenschaften, welche sich auf das vorgesehene Material und dessen Verarbeitung nach neuesten Kenntnissen der Technik beziehen. Ebenso gellten die allgemein Anerkannten Regeln der Technik.
Sämtliche in der ZTV aufgeführten Punkte sind Nebenleistungen und in die Positionen mit einzukalkulieren.

Hinweis zu aufgeführte Normen etc.:
Alle aufgeführten Normen, Vorschriften, Gesetze gelten, wenn nicht anders in den Texten vermerkt, in der zum Vertragsschluss gültigen Fassung.

2.  Planverzeichnis der Anlagen
Die Einsichtnahme sämtlicher Planunterlagen wird empfohlen.

Folgende Zeichnungen und Unterlagen sind den Verdingungsunterlagen beigefügt und sind zur Kalkulation und Ausführung zu beachten:

Plan Nr  Inhalt

Anlage 01 Architektur Übersichtspläne:

MEL_Ü.001  Baustelleneinrichtung
MEL_Ü.002  Lageplan und Grundriss Erdgeschoss
MEL_Ü.100  Grundriss Untergeschoss
MEL_Ü.101  Grundriss Erdgeschoss
MEL_Ü.102  Grundriss 1.+2. Obergeschoss
MEL_Ü.103  Grundriss 3. Obergeschoss
MEL_Ü.104  Dachaufsicht
MEL_Ü.105  Draufsicht Sockel
MEL_Ü.106  Grundriss Sockelwand Innenhof BT1
MEL_Ü.121.1  DSP - BT1-N Gr EG-Sockelbau
MEL_Ü.221.1  DSP - BT2 Gr EG - Sockelbau

MEL_Ü.200  Ansicht West - Ansicht Nord BT1 - Ansicht Süd BT1
MEL_Ü.201  Ansicht Ost - Ansicht Nord BT1 - Ansicht Süd BT1
MEL_Ü.210  Querschnitte Bauteil 1
MEL_Ü.211  Querschnitte Bauteil 2
MEL_Ü.212  Längsschnitte Bauteil 1+2

Insbesondere zu beachten sind:

Anlage 02 Architektur Detailpläne:

MEL_A.425  Übersichtsplan Trockenbau Gerüstarbeiten

MEL_D.008  Isometrie Massivbau
MEL_D.009  Isometrie Holzbau

MEL_D.120  DU - Deckenbekleidung
MEL_D.121  DU - Deckenbekleidung
MEL_D.152  IW - Innenwandaufbauten 3

MEL_D.440  TB BT1 - Übersicht Durchgang
MEL_D.441  TB BT1 - Außen Abhangdecke
MEL_D.442  TB BT1/2-Außen Abhangdecke WDVS
MEL_D.443  TB BT1/2-Außen Abhangdecke SB
MEL_D.450  TB BT2 - Übersicht Durchgäng
MEL_D.451  TB BT2 - Außen Abhangdecke

MEL_D.701  BT1 - Entrauchungskanal - TG
MEL_D.716  BT2 - Trennwand
MEL_D.781  TB BT2 - Freier Deckenrand
MEL_D.785  TB BT1 - Gleitender Deckenanschluss
MEL_D.790  TB BT1 - Sanitärtrennwänd

Anlage 03 Baustellenordnung
- Baustellenordnung

3. Ausführungspflichten AN:

3.1 Ausführungszeichnungen des AN
Vom AN sind folgende Unterlagen/Zeichnungen nach Beauftragung dem AG zur Prüfung und Freigabe
in 2 - facher Ausfertigung  vorzulegen:
- Planungsterminplan und Terminplan der Ausführung, innerhalb 4 Wochen nach Beauftragung.

3.2. Bautagebücher / Bauberichtswesen:
Der AN ist verpflichtet, Tageberichte zu führen. Die Tageberichte sind wöchentlich der örtlichen Objektüberwachung vorzulegen.
Im Bautagebuch sind durch den AN täglich festzuhalten:
- durchgeführte Arbeiten
- Firmen, deren Arbeiten und Zahl der Arbeitskräfte
- Wetter, Temperatur
- Sicherheitsmängel
- Weisungen der Objektüberwachung
- Mängelrügen mit Termin zur Mängelbeseitigung
- Terminrügungen
- Klärung von Behinderungen
- Besondere Vorkommnisse

Der AN hat alle wesentlichen Umstände, die die Baumaßnahme betreffen, einschließlich etwaiger Unfälle etc. unverzüglich und schriftlich dem AG mitzuteilen und ihn ständig auf dem Laufenden zu halten.

3.3 Baustellenbesprechungen
Der vom AN zu benennende Projektleiter bzw. dessen autorisierter Vertreter ist verpflichtet an den ein- bis zweiwöchigen Baustellenbesprechungen teilzunehmen.
Von den Besprechungen werden von der Bauleitung durchlaufend nummerierte Protokolle angefertigt und ausgehändigt.

3.4 Baudokumentation:
Der AN hat vor Abnahme eine detailierte und vollständige Baudokumentation mit z. B. kompletten Werkstattzeichnungen, Anschlussdetails, Produktdatenblättern, Zulassungen, Konformitätsbestätigungen etc. 3-fach in Papierform und digital per USB-Stick zu übergeben.

4. Angaben zur Ausführung:

4.1 Etappenweise Ausführung.

Die Trockenbauarbeiten erfolgen in Etappen, dem Baufortschritt angepasst.
Zuerst werden die Montagewände mit teilweiser Beplankung montiert, nach der Rohmontage werden die Wände verschlossen.
Dies gilt auch für die Arbeiten der Decken. Zuerst erfolgt die Unterkonstruktion der Abhangdecke, das Schließen der Decke erfolgt nach der Rohmontage.
Dies ist in den EPs der nachstehenden LV Positionen einzukalkulieren.

-Ende der Zusätzliche technische Vertragsbedingungen Baustelleneinrichtung-

### Titel 01 Planung / Muster

**01.1 Dokumentation**
Dokumentation / Revisionsunterlagen über alle vom AN tatsächlich ausgeführten Leistungen in folgendem Mindestumfang:

- Verlege- und Einbaupläne als auf Ist-Montagszustand nachgeführte Werkstatt - und Montageplanung,
- Sämtliche für die Arbeiten aufgestellten Berechnungen und Nachweise
- Zulassungen und Prüfzeugnisse sämtlicher verbauter Materialien samt deren Einbauanleitungen
- Übereinstimmungserklärung
- Pflege- und Wartungsanleitungen für alle eingebauten Produkte
- Farb- und Designdokumentation mit vollständiger Herstellerartikel- und Farbbezeichnung für alle  verbleibenden Produkte und Oberflächen

Die Dokumentation/Revisionsunterlagen sind vor der Ausführung der Bauleistung vom AN zu erstellen und dem AG rechtzeitig vor Baubeginn zu übergeben, damit die Schnittstellen zu den Leistungen anderer Gewerke in Abstimmung auf die Einbaubedinungen aller Baustoffe und -produkte erfolgen kann.
Die Dokumentation ist vom AN über die Dauer der Bauzeit entsprechend fortzuschreiben und spätestens 21 Tag vor (Teil-) Abnahme der Leistungen dem AG zur Prüfung und nach Prüfung / Freigabe an den AG zum Verbleib zu übergeben.
Menge: 1,000 St

**01.2 Muster MW 2S-Platte, innen**
*** wie Position 03.02.2
Nur Erstellen eines Musters:

Herstellen und Liefern eines Musters mit Fase.
Zur Bemusterung des Stoßes

2x Musterplatte  : 20x30cm
Menge: 1,000 St

### Titel 02 Wände

**02.1 GK-Montagewand,CW 75, 2x12,5 mm,12,5 cm**
*** Bezugsbeschreibung
Gipskartonplatten - Montagewand, nicht tragend, bestehend aus:

- einfachem Ständerwerk aus verzinkten Stahlprofilen 18182,1, einschl. Anschlussdichtung an andere Bauteile (gleitender Deckenanschluss in gesonderter Position)
- mit Metallständern CW75, Achsabstand 625mm,  Boden- und Deckenanschlüsse mit Randprofilen UW 75/40, Befestigung mit bauaufsichtlich zugelassenen Befestigungsmitteln
- beidseitiger Beplankung mit Gipskartonplatten (je Seite 2x12,5mm GKB) ,, Verarbeitung gem. DIN18181, Oberflächenausbildung: Qualitätsstufe Q2.
Eventuelle Fugenbewehrung gemäß Herstellerangaben.
- Plattenförmige Dämmschicht aus Mineralwolle, einlagig, dicht stoßen, und abrutschsicher im Zwischenraum eingebaut

Profile  : CW75, UW75/40
Beplankung  : je Seite 2x12,5mm GKB
Dämmung  : Mineralwolle
Baustoffklasse  : A1 nichtbrennbar nach DIN EN 13162
Dämmdicke  : 40 mm nach DIN EN 13162
Plattentyp  : EN 520Typ A, GKB DIN 18180
Kantenausbildung  : stumpf
Wanddicke  : 12,5 cm
Wandhöhe  : 3,16 - 3,85m
Menge: 180,000 m²

**02.2 GK-Montagewand,CW 100, 2x12,5 mm,15cm**
*** wie Position 02.1
Ausführung der Einfachständer mit CW100mm

Profile  : CW100, UW100/40
Gesamtstärke Wand  : 15cm
Menge: 24,000 m²

**02.3 GK-Montagewand, Doppelständerwand, 2xCW75,2x12,5 mm**
Gipskartonplatten - Montagewand, nicht tragend, bestehend aus:

- doppeltem, getrenntem Ständerwerk aus verzinkten Stahlprofilen, als Installationswand, einschl. Anschlussdichtung an andere Bauteile; (gleitender Deckenanschluss in gesonderter Position)
- Ständer durch Laschen zug- und druckfest verbunden.
- mit Metallständern CW75, Achsabstand 625mm,  Boden- und Deckenanschlüsse mit Randprofilen UW 75/40, Befestigung mit bauaufsichtlich zugelassenen Befestigungsmitteln
- beidseitiger Beplankung mit Gipskartonplatten (je Seite 2x12,5mm GKB), Verarbeitung gem. DIN18181, Oberflächenausbildung: Qualitätsstufe Q2.
Eventuelle Fugenbewehrung gemäß Herstellerangaben.
- Plattenförmige Dämmschicht aus Mineralwolle, einlagig, dicht stoßen, und abrutschsicher im Zwischenraum eingebaut

Profile  : 2x CW75, 2x UW75/40
Beplankung  : je Seite 2x12,5mm GKB
Dämmung  : Mineralwolle
Baustoffklasse  : A1 nichtbrennbar nach DIN EN 13162
Dämmdicke  : 2x40 mm nach DIN EN 13162
Plattentyp  : EN 520Typ A, GKB DIN 18180
Kantenausbildung  : stumpf

Wanddicke  : von 350 bis 500mm
Wandhöhe  : circa 3,16m - 3,85m

Einbauort  : BT1 EG Veranstaltung
  BT2 EG  Verwaltung
Menge: 38,000 m²

**02.4 GK-Schachtwand CW75,2x12,5mm, freistehend, Q2**
Gipskartonplatten - Schachtwand freistehend, nicht tragend, bestehend aus:

- Einfachem Ständerwerk aus verzinkten Stahlprofilen, einschl. Anschlussdichtung an andere Bauteile; (gleitender Deckenanschluss in gesonderter Position)
- Falls notwendig Verbindung Ständer in Installationsschacht
- mit Metallständern CW75, Achsabstand 625mm,  Boden- und Deckenanschlüsse mit Randprofilen UW 75/40, Befestigung mit bauaufsichtlich zugelassenen Befestigungsmitteln
- einseitige Beplankung mit Gipskartonplatten (Gesamt 2x12,5mm Platten) Oberflächenausbildung : Qualitätsstufe Q2.
Eventuelle Fugenbewehrung gemäß Herstellerangaben.
- Plattenförmige Dämmschicht aus Mineralwolle, einlagig, dicht stoßen, und abrutschsicher im Zwischenraum eingebaut

Profile  : CW75, UW75/40
Beplankung  : einseitig 2x12,5mm GKB
Dämmung  : Mineralwolle
Baustoffklasse  : A1 nichtbrennbar nach DIN EN 13162
Dämmdicke  : 40 mm nach DIN EN 13162
Plattentyp  : EN 520Typ A, GKB DIN 18180
Kantenausbildung  : stumpf

Wanddicke  : von 75mm
Wandhöhe  : circa 3,16m - 3,85m

Einbauort  : BT1 EG Veranstaltung
  BT2 EG  Verwaltung
Menge: 37,000 m²

**02.5 GK-Deckenschürze, CW75, 2x12,5mm, H=1,23m**
Gipskartonplatten - Deckenschürze, bestehend aus:

- einfachem Ständerwerk aus verzinkten Stahlprofilen, einschl. Anschlussdichtung an andere Bauteile
- mit Metallständern aus UA75 Profilen mittels Stützefüßen und UW-Profil an Decke montiert, mit UW75 sowie zusätzlichem UA75-Profil.
Sturz unten zusätzlich mit 1x GK 12,5mm GK Platte verkleiden.
- beidseitiger Beplankung mit Gipskartonplatten  (je Seite 2x12,5mm  GKB), Oberflächenausbildung : Qualitätsstufe Q2.
Eventuelle Fugenbewehrung gemäß Herstellerangaben.
- Plattenförmige Dämmschicht aus Mineralwolle, dicht und abgleitsicher im Zwischenraum eingebaut

Profile  : CW75, UW75/40, UA75
Beplankung  : je Seite 2x12,5mm GKB
Dämmung  : Mineralwolle
Baustoffklasse  : A1 nichtbrennbar nach DIN EN 13162
Dämmdicke  : 60 mm nach DIN EN 13162
Plattentyp  : EN 520Typ A, GKB DIN 18180
Kantenausbildung  : stumpf
Wanddicke  : 12,5 cm
Schürzenhöhe  : 1,23m
Einbauhöhe  : 2,65m

Einbauort  : BT2 Verwaltung Bereich Büros

Unterhalb des Sturzes wird eine Glastrennwand angeschlossen.
Der Sturz (Deckenschürze) ist statisch so zu Dimensionieren, dass die darunter liegende Glastrennwand (siehe Pos. 08. Titel Glastrennwandsystem mit Türen) daran montiert werden kann.

Siehe Plan  : "MEL_D.716 - BT2 Glastrennwand mit Türen"
Menge: 14,000 m

**02.6 Türöffnung, Montagewand 101x2650**
*** Bezugsbeschreibung
Herstellung einer Türöffnung in nichttragender inneren Trennwand mit verstärkten Ständerwerkprofilen im Öffnungsbereich.
Laibungsprofile nach DIN EN 14195 und DIN 18182-1, Raumhoch aus UA-Profilen, an Kopf- und Fußanschlussbereichen mit Türpfostensteckwinkeln und geeigneten Verankerungmitteln an angrenzenden Bauteilen befestigt
Als Türsturz ist ein UW-Profil mit zwei vertikalen Auswechslungen aus CW-Profilen einzubauen und kraftschlüssig an Profilen zubefestigen

Türöffnung für den nachträglichen Einbau von Türen als Umfassungszargen

Bauöffnungsmaße  : 101cm/265 cm (ab RFB)
Laibungsprofil  : UA75
Sturzprofil  : UW75
Wandhöhe  : 3,885m
Befestigungsgrund  : Stahlbeton
Verschraubung  : bauaufsichtlich zuglassene Verbindungsmittel
Fertigwanddicke  : 12,5cm

Einbauort  : BT1 EG Veranstaltung
Menge: 4,000 St

**02.7 Türöffnung, Montagewand 101x2300**
*** wie Position 02.6
Bauöffnungsmaße  : 1,01m/2,30m (ab RFB)
Fertigwanddicke  : 12,5cm

Einbauort  : EG BT1 Veranstaltung Beh. WC
Menge: 1,000 St

**02.8 Türöffnung, Montagewand 88,5x2300**
*** wie Position 02.6
Bauöffnungsmaße  : 88,5cm/230cm (ab RFB)
Fertigwanddicke  : 12,5cm

Einbauort  : EG BT1 Veranstaltung
Menge: 4,000 St

**02.9 Türöffnung, Montagewand 76x2650**
*** wie Position 02.6
Bauöffnungsmaße  : 76cm/265cm (ab RFB)
Fertigwanddicke  : 12,5cm

Einbauort  : EG BT2 Verwaltung
Menge: 2,000 St

**02.10 Wandöffnung, Montagewand 2000x2300**
*** wie Position 02.6
Bauöffnungsmaße  : 200cm/230cm (ab RFB)
Fertigwanddicke  : 12,5cm

Sturzprofil mit UW75-Profil ausgeführt, Laibungsständer mit UA75 ausgeführt.
Nischenöffnung nicht für den nachträglichen Einbau von Türen.
Im EP ist das Verkleiden der Laibung mit einer 1x12,5 GK Platte Gipskarton einzukalkulieren, sowie eine umlaufende Eckschutzschiene.

Einbauort  : EG BT1 Veranstaltung
Menge: 1,000 St

**02.11 Verstärkungsplatten, h/b 625/300mm, 1,5kN/m**
Verstärkungsplatten, h/b= ca.625/300mm im Bereich der Vorsatzschalen/Wände, zur Aufnahme von Lasten bis 1,5KN/m Wandlänge, aus Seekieferholzplatte oder Mehrschichtholzplatte d=30 mm
Menge: 15,000 St

**02.12 Tragständer-Raumhoch, UA 75**
*** Bezugsbeschreibung
Liefern und montieren von UA-Profilen, Traggerüst im Wandhohlraum,aus Stahlblechprofilen UA 75, 2mm, verzinkt, befestigt an Rohfußboden und Decke mittels Türpfosten-Steckwinkel, für wandhängende Lasten bis 1,5 kN/m Wandlänge, Objektbefestigung mit Gewindestangen, U-Scheibe und Stahlmutter M 12 selbstschneidenden Schrauben.
Als seitliche Verstärkung bei den WC-Waschtisch- und Urinalständern, Verstärkungsplatten usw.

Wandhöhe  : bis 3,88m
Menge: 40,000 m

**02.13 Spachtelung, Gipsplatten, erhöhte Qualität Q3**
Spachtelung der Oberfläche mit Qualitätsstufe Q2 zum Erreichen einer höheren Qualitätsstufe, bei Gipsplattenbekleidungen an Wänden, geeignet für feinstrukturierten Wandbelag bzw. Farbanstrich.
Oberfläche : Qualitätsstufe Q3
Menge: 300,000 m²

**02.14 Tragständer-Raumhoch, UA100**
*** wie Position 02.12
Liefern und montieren von UA-Profilen, Traggerüst im Wandhohlraum,aus Stahlblechprofilen UA 100
Menge: 10,000 m

**02.15 Zulage Kleinflächen bis 5m2 als Einzelfläche**
Zulage bei der Herstellung von Decken, Wänden, Bekleidungen und Vorsatzschalen, für das Liefern und Montieren von Kleinflächen bis 5qm Einzelflächen
Menge: 15,000 m²

**02.16 Freie Wandenden**
Als Zuschlag zu den Trennwandpositionen für das Ausbilden freistehender Wandenden, die entsprechend auszusteifen sind.
Die Sichtfläche ist mit 2 Lagen 12,5 mm dicken Gipskartonbauplatten zu beplanken und zu verspachteln.
Wandstärke  : bis 150mm
Einschließlich zus. erforderlicher UK aus CW/ UW/ Profilen.
einschl. zus. An-/ Abschlüsse mittels Trennstreifen, Trennwandkit;
Menge: 5,000 m

**02.17 Montagewand T-Verbindung**
T-Verbindung  für Montagewand mit starrer Verbindung

mit starrer Verbindung und unterbrochener Beplankung
mit Inneneckprofilen
Beplankung  : 2-lagig
Gipsplatten Typ  : A
Wanddicke  : 12,5m

Einbauhöhe Wand : bis 3,885m
Menge: 25,000 m

**02.18 Zulage: Anschlüsse an Unterzüge**
Anschlüsse an Unterzügen
als Zulage zu vorbeschriebener Montagewänden.
Unterzüge  : BXH 25x70cm
Menge: 5,000 St

**02.19 Ausbildung einer Innenecke 90°, CW75, länge >1m**
Ausbildung einer Innenecke von 90° an der vorbeschriebenen, nichttragenden inneren Trennwand.
Unterkonstruktion raumhoch aus CW 75 Profilen nach DIN EN 14195 und DIN 18182-1 ausbilden.
Profile an angrenzenden Bauteilen mit Verbindungsmittel gemäß DIN EN 14566,
Eckschutzschiene nach DIN EN 13963 mit Spachtelmaterial eben einspachteln.
Innenecke nach Qualitätsstufe Q2 gemäß Merkblatt Nr. 2 des Bundesverbandes der Gipsindustrie e.V. verspachteln.
Die Toleranzen sind nach DIN 18202 zu gewährleisten.

Wandhöhe  : 3,885m
Menge: 123,000 m

**02.20 Herstellen einer Brüstung CW75/2x12,5mm**
Herstellen einer Brüstung

Wandhöhe: 1,10 m
Wanddicke: 125 mm

Anschluss auf tragendem Untergrund eben und starr,
Ausführung mit Unterkonstruktion aus verzinkten Stahlblechprofilen DIN 18182-1.
Anschluss auf Rohboden mit UW 75 Profilen und geeigneten Befestigungsmaterial
Ständerachsabstand 312,5 mm, als Einfachständerwerk, UA 75 Profile mit Befestigungskit für UA 75 montieren, obere Ende der Brüstung mit einem UW-Profil abschließen.
Befestigung mit bauaufsichtlich zugelassenen Befestigungsmitteln.
Beplankung beidseitig sowie oberseitig mit 2x 12,5 mm Gipsplatten GKFI gem. DIN 18180, zweilagig, Plattendicke 12,5 mm. mit Befestigungsabständen gem. Herstellervorgabe. Bei der umlaufenden Verschraubung auf Blechdicke der Profile achten und geeignete Schraube wählen. Befestigung bauaufsichtlich zugelassenen Befestigungsmitteln.
Verspachtelung der Gipsplatten gemäß Merkblatt Nr. 2 des Bundesverbandes der Gipsindustrie e.V. Qualitätsstufe Q2 Standardverspachtelung,
Menge: 10,000 m

**02.21 Gleitender Deckenanschluss, Montagewand,Einfachständer, Beidseitig**
Herstellung eines gleitenden Deckenanschlusses von Montagewänden mit Einfachständerwerk (ohne Brandschutz,ohne Schallschutzanforderung), Deckendurchbiegung bis 20mm;

Ausführung  : an zweiseitig beplankten Ständern

GK-Plattenstreifen, 1. Lage ca. 50mm hoch, Verschraubung nur im Zwischenständerbereich mit dauerelastischer Abdichtung;
2. Lage entkoppelt aufbringen mit Göppinger Profil für Deckenanschluss gleitend für Schattenfugenausbildung, Ausführung gemäß Herstellervorschrift.
b=ca. 15mm

Wanddicke  : 125mm
gem. Detail  : "MEL_D.785 - Trockenbau BT1 gleitender
  Deckenanschl."
Menge: 52,000 m

**02.22 Gleitender Deckenanschluss, Montagewand,Einfachständer, Einseitig**
Herstellung eines gleitenden Deckenanschlusses von Montagewänden mit Einfachständerwerk (ohne Brandschutz,ohne Schallschutzanforderung), Deckendurchbiegung bis 20mm;

Ausführung  : an einseitig beplankten Ständern, wie z.B
  Schachtwände oder Installationswände

GK-Plattenstreifen, 1. Lage ca. 80mm, Verschraubung nur im Zwischenständerbereich mit dauerelastischer Abdichtung;
2. Lage entkoppelt aufbringen mit Göppinger Profil für Deckenanschluss gleitend für Schattenfugenausbildung, Ausführung gemäß Herstellervorschrift.
b=ca. 15mm

Wanddicke  : 100-175mm
gem. Detail  : "MEL_D.785 - Trockenbau BT1 gleitender
  Deckenanschl."
Menge: 25,000 m

**02.23 Zulage Feuchtraumplatten**
Zulage zu sämtl. vorbeschriebenen Wänden für doppelte Beplankung (erste und zweite Lage je 12,5mm) mit Feuchtraumplatten GKBI (Grün). (Kernimprägnierte Feuchtraumplatten)
Verspachtelung der Fugen mit entsprechender Spachtelmasse (imprägniert, grün) nach Systemhersteller.
Abrechnungsgrundlage sind die Materialmehrkosten von GKB zu GKBI
Menge: 196,000 m²

**02.24 Eckschutzschiene Alu**
Eckschutzschiene Alu an allen Außenecken einspachteln, über die gesamte Rohbauraumhöhe an zuvor beschriebenen Trennwänden. Kantenprofil aus Aluminium in unterschiedlicher Materialdicke zum Einsparchteln von Gipskartonkanten. Norm EN 14353
Menge: 50,000 m

**02.25 Abschlussprofil**
Liefern und Einspachteln von Abschlussprofilen über die gesamte Rohbauraumhöhe an zuvor beschriebenen Trennwänden.
"Göppinger Profile" aus Aluminium, zur Herstellung von einseitig angespachtelten Abschlüssen z.B. an Türöffnungen mit Schattenfuge
Menge: 10,000 m

**02.26 Auswechslungen aufgrund bauseitiger Installation**
Liefern und Herstellen einer Auswechslung an den einfachen GK Trennwänden, infolge von bauseitiger Installation (Lüftung, oder Elektrokanal)
Menge: 5,000 St

**02.27 Revisionsklappen 30x30cm**
Revisionsklappe für Vorsatzschale/ Montagewand incl. Auswechslung und Ausschnitt der GK Platten, vorgerichtet für den Einbau in 25 mm dick beplankte Konstruktionen, als Standardausführung mit Dichtung, mit flächenbündig eingeklebter Gipskartonplatteplatte (GKBI/GKB) 12,5 mm, Sicherung des Innendeckels durch selbst justierende Fangarme, mit in die Rahmenecken integrierten, nicht sichtbarem Verschluss- und Scharniersystem

Abmessung  : 300 x 300 mm,
Menge: 2,000 St

**02.28 Revisionsklappe für Fliesenbelag, 300/300mm**
Revisionsklappe für Befliesung, Revisionsklappe für Vorsatz- schale/ Montagewand incl. Auswechslung, vorgerichtet für den Einbau in 25 mm dick beplankte Konstruktionen, als Standard- ausführung mit Dichtung, mit flächenbündig eingeklebter Gipskartonplatte (GK/GKBI) 12,5 mm, vorgerichtet für bauseitige Befliesung. Sicherung des Innendeckels durch selbst justierende Fangarme, Innendeckel mit werkseitig aufge- brachten Verstrebungsprofilen, mit in die Rahmenecken integrierten, nicht sichtbarem Verschluss- und Scharniersystem.

Abmessung  : 300 x 300 mm,
Menge: 2,000 St

**02.29 Öffnung für ELT-Verteiler**
Herstellen von Öffnungen zum Einbau der ELT-Unterverteilung

Größe  : ca. 60x140cm
Tiefe  : ca. 10cm im Lichten

mit umlaufender Laibungsverstärkung und erforderlicher Auswechslung der Unterkonstruktion, inkl. Kantenschutzprofil.
Die Rückseite der Öffnung bleibt geschlossen. Hier
Laufen die 2x12,5mm GK Platte weiterhin durch
Menge: 2,000 St

**02.30 Aussparungen Elektrodosen bis d=100mm**
Ausschnitte rund
in Gipskatonbeplankung für den Einbau von Schaltern und Steckdosen, etc. Kanten imprägnierter Platten nach Herstellervorschrift nachbehandeln.
Menge: 30,000 St

**02.31 Fehlbohrungen Schließen bis 150mm**
Fehlbohrhungen bis 150mm schließen

Fehlbohrungen mit GKB oder GKBI schließen und sauber verspachteln Q2.
Bei imprägnierter Platten GKBI nach Herstellervorschrift Schließen und verspachteln.
Menge: 10,000 St

**02.32 Aussparungen WC-Montageelement, rund bis 150mm**
Herstellen von Aussparungen für die bauseitigen Anschlussteile eines WC-Montagelements in der Beplankung.
in Gipskatonbeplankung für z.B. Spültaster, Zuwasser, Abwasser 2x Haltebolzen. Kanten imprägnierter Platten nach Herstellervorschrift nachbehandeln

Abmessungen  : d=bis 150mm
Menge: 20,000 St

**02.33 Aussparung für Waschtisch d= bis 100mm**
Herstellen von Aussparungen für die bauseitigen Anschlussteile eines Waschbecken - Montagelements in der Beplankung.
in Gipskatonbeplankung für Zuwasser, Abwasser 2x Haltebolzen. Kanten imprägnierter Platten nach Herstellervorschrift nachbehandeln

bis d=100mm
Menge: 20,000 St

**02.34 Aussparungen rund HLSE bis d=100mm**
Ausschnitte rund bis 150mm
in Gipskatonbeplankung für Rohrdurchführungen wie z.B, Heizung etc. Kanten imprägnierter Platten nach Herstellervorschrift nachbehandeln

Abmessungen  : d=bis 100mm
Menge: 15,000 St

**02.35 Aussparungen, rechteckig bis 500cm2**
Ausschnitte rechteckig
in Gipskatonbeplankung für  Einbauteile und bauseitiger Anschlussteile etc. Kanten imprägnierter Platten nach Herstellervorschrift

Abmessungen  : 500 cm2
Menge: 5,000 St

**02.36 Wanddruchbrüche 500-1.000cm2**
Herstellen von Wanddurchbrüchen für Installationen in beschriebene Wandkonstruktionen
Quadratisch / rechteckig,
Querschnitt  : von 500-1.000cm2
mit umlaufender Laibungsverstärkung und erforderlicher Auswechslung der Unterkonstruktion
Menge: 25,000 St

**02.37 Wanddruchbrüche 1.000-2.500cm2**
Herstellen von Wanddurchbrüchen für Installationen in beschriebene Wandkonstruktionen
Quadratisch / rechteckig,
Querschnitt  : von 1.000-2.500cm2

mit umlaufender Laibungsverstärkung und erforderlicher Auswechslung der Unterkonstruktion
Menge: 5,000 St

**02.38 Schließen WD**
Schließen WD nach erfolgter Installation
Anarbeiten und Verspachteln der Schnittstellen
Rechteckig bis 2.500cm
Menge: 5,000 St

### Titel 03 Decken Innenbereich

#### Bereich 03.01 Abhangdecken Gipskarton Innen

**03.01.1 GK-Decke, abgehängt, 1x12,5 mm, o. Dämmung, feuchtraumgeeignet, DU.02**
*** Bezugsbeschreibung
Unterdecke ohne Zusatzlast, mit 12,5 mm Gipsplatten

Abgehängte Unterdecke nach DIN 18168-1, bestehen aus:
- Unterkonstruktion aus einem Tragrost aus Metallprofilen als Grund- und Tragprofil an der bestehenden Rohdecke mit Abhängern befestigen.
- Decklage aus Gipskartonbauplatten feuchtraumgeeignet, Verspachtelung in der Qualitätsstufe Q2, Eventuelle Fugenbewehrung gemäß Herstellerangaben.

System: Ausführung gemäß Verwendbarkeitsnachweis / Herstellervorschrift

Unterkonstruktion:
Grund - und Tragprofil : CD 60/27/06, UD 28/27/06
Biegezugfestigkeit  : Klasse 1/B/ohne Belastung
Decklage  : 1x12,5 mm GKBI
Plattentyp EN 520  : A
Dämmung  : ohne Dämmung
Abhanghöhe  : ca. 0,35m
Einbau über Rohfußboden : ca. 3,60m
Befestigungsgrund  : Stahlbeton / roh
Einbauort  : EG Verwaltung BT2
Bauteilaufbau  : DU.02
siehe Plan  : "MEL_D.120 - DU - Deckenbekleidungen"
  "MEL_W.221 DSP - BT2 GR EG - Sockelbau"

Im EP ist die Ausführung als Kleinflächen bis 5m2 einzukalkulieren.
Menge: 4,000 m²

**03.01.2 GK-Decke, abgehängt 1x12,5mm, o. Dämmung**
*** wie Position 03.01.1
Ausführung ohne Anforderung an Feuchtraum

Decklage  : 1x12,5 mm
Abhanghöhe  : 1,32m
Einbauort  : EG BT1 Veranstaltung, Bereich Nische

Im EP ist das Ausführen eine Kleinfläche bis zu 5m2 einzukalkulieren.
Menge: 1,600 m²

**03.01.3 GK-Decke, abgehängt, 1x12,5 mm, o. Dämmung**
*** wie Position 03.01.1
Ausführung ohne Anforderung an Feuchtraum

Decklage  : 1x12,5 mm
Abhanghöhe  : ca. 70cm
Einbauort  : EG BT1 Verwaltung, Bereich Küche

Im EP ist keine Ausführung als Kleinflächen bis 5m2 einzukalkulieren.
Menge: 15,000 m²

**03.01.4 GK-Decke, abgehängt als Akustikdecke, DU.01**
*** Bezugsbeschreibung
Unterdecke ohne Zusatzlast, mit 12,5 mm Gipsplatten gelocht

Abgehängte Unterdecke nach DIN 18168-1, bestehen aus:
- Unterkonstruktion aus einem Tragrost aus Metallprofilen als Grund- und Tragprofil an der bestehenden Rohdecke mit Abhängern befestigen.
- Ausführung als Akustikdecke mit Lochung, Rückseite mit Akustikvlies schwarz.
- Decklage aus Gipskartonbauplatten, Verspachtelung in der Qualitätsstufe Q2, Eventuelle Fugenbewehrung gemäß Herstellerangaben.

System: Ausführung gemäß Verwendbarkeitsnachweis / Herstellervorschrift

Unterkonstruktion:
Grund - und Tragprofil : CD 60/27/06, UD 28/27/06
Biegezugfestigkeit  : Klasse 1/B/ohne Belastung
Decklage  : 1x12,5 mm GKBI
Plattentyp EN 520  : A
Dämmung  : ohne Dämmung
Abhanghöhe  : ca. 0,35m
Einbau über Rohfußboden : ca. 3,60m
Befestigungsgrund  : Stahlbeton / roh
Lochung  : Typ 8-18-R

Bauteilaufbau  : DU.01
siehe Plan  : "MEL_D.120 - DU - Deckenbekleidungen"
  "MEL_W.221 DSP - BT2 GR EG - Sockelbau"
Menge: 150,000 m²

**03.01.5 Zulage: Ausbildung einer Schattenfuge**
Ausbildung einer Schattenfuge von 2cm an den an Wände angrenzenden Deckenrändern der gelochten Akustikdecke.
Schattenfuge ohne bauphysikalische Anforderungen.
Befestigung- / Verbindungselemente nach DIN 18182-2 oder bauaufsichtlich zugelassene Befestigung- / Verbindungselemente.

Vorsehen eines L-Winkels als Abschluss der Gipskartonplatte.
L-Winkel ca. 30/13/0,8, oder Göppingerprofil.

Einbau über Rohfußboden  : 3,55m
Menge: 170,000 m

**03.01.6 Ausbildung freier Deckenrand / Deckensegel mit Aufkantung**
*** Bezugsbeschreibung
Ausbildung eines freien Deckenrandes / Deckensegels mit Aufkantung.
Beplankung mit Gipskarton nach Hauptposition und DIN 18180 bzw DIN EN 520 mit Gipsplattenformteilen.
Ausbildung Plattenstoß Deckenplatte und Aufkantung auf Gehrung.
Stöße gemäß Merkblatt Nr. 2 des Bundesverbandes der Gipsindustrie e.V. Qualitätsstufe Q2, verspachtelt.

Höher der Aufkantung : 7cm
Einbau über Rohfußboden : ca. 3,60m
Einbauort  : BT2 EG Verwaltung
siehe Detail  : "MEL_D.781-Trockenbau BT2 - Freier Deckenrand"
Menge: 3,000 m

**03.01.7 Vorsehen einer integrierten Vorhangschiene**
*** wie Position 03.01.6
Einbauen  einer integrierten Vorhangschiene im Randbereich der Decke.
Liefern und mMontieren im Friesbereich, inkl. notwendiger Unterkonstruktion zur Montage.

Vorhangschiene in Decke eingelassen:

Material  : Aluminium
Oberfläche  : weiß pulverbeschichtet
Abmessung  : ca. 12x13mm
Einbau über Rohfußboden : ca. 3,55m
Einbauort  : BT2 EG Verwaltung
siehe Detail  : "MEL_D.781-Trockenbau BT2 - Freier Deckenrand"
Menge: 25,000 m

**03.01.8 Zulag für Randfries, 10cm**
*** Bezugsbeschreibung
Zulage zur Akustikdecke mit Lochung

Der Wandanschluss erfolgt umlaufend als glatter Fries aus ungelochten Gipskarton-Platten, 12,5mm dick, mit Vliesaufdopplung, um die gleiche Unterkante wie Akustikdecke zu erreichen. Übergang gespachtelt.

Oberflächenqualität  : Q2
Friesbreite  : ca. 100mm
Einbau über Rohfußboden : ca. 3,55m

Inklusive für den Randfries notwendiger zusätzlicher Unterkonstruktion.
Menge: 178,000 m

**03.01.9 Zulag für Randfries, 55cm**
*** wie Position 03.01.8
Ausführung mit Radfries:

Friesbreite  : ca. 550mm

Ausführung in Bereichen mit raumhohen Einbauschränken
Menge: 14,000 m

**03.01.10 Zulag für Randfries, Einbauteile**
*** Bezugsbeschreibung
Zulage zur Akustikdecke mit Lochung

Ausführung mit Randfries um Einbauteile (Leuchten usw.) in Kleinflächen
Spachteln, glatte, Qualität Q2.

Breite  : ca. 20cm
Länge  : 1,32 m
Einbau über Rohfußboden : ca. 3,55m
Menge: 30,000 St

**03.01.11 Zulage Randfriese, Einbauteile rund**
*** wie Position 03.01.10
Rechteckig um runde Öffnungen, bei gelochter Akustikdecke, Randfries verpachteln.

Breite  : bis ca 30x30cm
Menge: 5,000 St

**03.01.12 Zulage Ausführung Kleinflächen bis 5m2, Akustikdecke**
*** wie Position 03.01.4
Zulage:

Zulage bei der Herstellung von Decken von Kleinflächen bis 5qm Einzelflächen
Menge: 31,000 m²

**03.01.13 Revisionsklappen HLS 500/500**
*** Bezugsbeschreibung
Revisionsklappe in abgehängter Gipskarton-Unterdecke mit flächenbündigem Aluminiumrahmen mit herausschwenkbarem und komplett demontierbarem Innendeckel; mit flächenbündig eingeklebter Gipskarton-Einlage, mit selbstaktivierender Fangsicherung und einfacher Druck-Öffnungsvorrichtung, inkl. Herstellen der Öffnung, ggf. Auswechslungsarbeiten der Unterkonstruktion und Anarbeiten der GK-Decke.
Inkl. Befestigungmittel, spachteln und schleifen malerfertig Q2

Größe  : 500/500mm
Art der Unterdecke  : GK-Abhangdecke
Art de. Beplankung  : GK 1x12,5mm
Einbau über Rohfußboden : ca. 3,55m
Menge: 2,000 St

**03.01.14 Revisionsklappen ELT 300/300**
*** wie Position 03.01.13
Größe  : 300/300mm
Menge: 18,000 St

**03.01.15 Revisionsklappe 600/600**
*** wie Position 03.01.13
Abmessung  : ca. 600/600mm
Menge: 5,000 St

**03.01.16 Zulage, Revisionsklappe, feuchtraumgeeignet**
Zulage zu den zuvor beschriebenen Revisionsklappen.

Art der Beplankung  : 1x12,5 GKBI
Menge: 1,000 St

**03.01.17 Ausschnitt Decke für Leuchten 1200/77mm**
*** Bezugsbeschreibung
Ausschnitte rechteckig 1200/77mm für Leuchten etc. zu vorbeschriebenen Decken in folgender Ausführung:

- Ausschnitt  : ca. 1200/77mm
- Unterkonstruktion entspechend ausbilden
- Öffnung herstellen, Kanten sauber schneiden, spachteln schleifen und malerfertig Q2
- Leuchte wird bauseits in Öffnung eingebaut

Einbau über Rohfußboden : ca. 3,55m
Menge: 29,000 St

**03.01.18 Ausschnitt Decke für Leuchten 250/50mm**
*** wie Position 03.01.17
Ausschnitt  : ca. 250/50mm
Menge: 4,000 St

**03.01.19 Ausschnitt Decke Leuchten rund d=23cm**
*** wie Position 03.01.17
Ausführung  : rund
Ausschnitt  : d= ca. 23cm
Menge: 2,000 St

**03.01.20 Einbau von Deckenverstärkungen**
Einbau von Deckenverstärkungen für Leuchten, mit OSB-Holzplattenstreifen,

Abmessung Holzstreifen  : 0,2m
Einbau über Rohfußboden : ca. 3,55m
Menge: 5,000 m

**03.01.21 Deckenauslässe**
Herstellen Bohrlöcher und Durchführen von Einzelkabeln als Deckenauslässe für Rauchmelder, usw.

Einbau über Rohfußboden : ca. 3,55m
Menge: 5,000 St

**03.01.22 Runde Aussparung für Tellerventile, Abhangdecke**
Herstellung einer runden Öffnung für Tellerventile in gelochter Gipskartonplatte in folgender Ausführung

- Kanten sauber schneiden
- Schnittkanten mit Abdeckerahmen der Einbauteile knapp überdecken
- Unterkonstruktion entsprechend ausbilden

Durchmesser: ca. 150mm- 300mm
Menge: 2,000 St

**03.01.23 Deckendurchbruch bis 1.000m2**
Herstellen von Deckendurchbrüchen für Installtionen in beschriebene Deckenkonstruktionen.
Quadratisch / rechteckig

Querschnitt  :  bis1.000m2
einschl. Wechseln in der Unterkonstruktion
Menge: 5,000 St

**03.01.24 Deckendurchbruch 1.000-2.500m2**
Herstellen von Deckendurchbrüchen für Installtionen in beschriebene Deckenkonstruktionen.
Quadratisch / rechteckig

Querschnitt  : 1.000-2.500m2
einschl. Wechseln in der Unterkonstruktion
Menge: 2,000 St

#### Bereich 03.02 Dämmung MW 2S-Platte, Raumakustik, DU.03

**03.02.1 Deckenverlegeplan erstellen**
*** Pauschalposition
Deckenverlegeplan für die Holzwolle Leichtbauplatten an Decken erstellen, zur Vorlage bei und Freigabe durch den AG bzw. den Architekten.
Als Grundlage für die Erstellung des Verlegeplans erhält der AN den Deckenspiegel des Architekten.
Ebenso wird dem AG die Planung der Kühlsegel, welche darunter angeordnet wird zugesendet.
Die Abhängung der bauseitigen Kühldeckensystem soll sofern es der bauablauf zulässt vor der Verlegung der Deckenplatten montiert werden.
Im EP der nachfolgenden Positionen ist das hierzu notwendige anarbeiten der bauseitigen Kühldecken bereits einzukalkulieren.

Verlegeplan zu erstellen für Decken BT1 EG Veranstaltung (ca. 270m2)

Bauteilaufbau  : DU.03

siehe Plan:
- "MEL_D.120 - DU - Deckenbekleidungen"
- "MEL_W.121 - DSP - BT1 Grundriss EG - Sockelbau"
Menge: 1,000 psch

**03.02.2 Dämmung Decke, 2S-Platte m. MW, 50mm, WLG035 - BT1 - DU.03**
*** Bezugsbeschreibung
Liefern, und Montieren von nichtbrennbarer Holzwolle-Mehrschichtplatte Zweischichtplatte, WW-C DIN EN 13168, aus Holzwolle-Deckschicht und nichtbrennbarem Mineralwollekern DIN EN 13162 MW, für das nachträgliche Montieren an der Decke.
Wärmedämmend, schallabsorbierend, diffusionsoffen.
Baustoffklasse nichtbrennbar: DIN 4102-1 A1/A2

Plattendicke Gesamt  : 50mm
Oberfläche  : sehr feine Holzwolle,
  im naturton egalisiert
Kantenausbildung  : umlaufend gefast
WLG MW  : 035
Brandverhalten:  : A2 nicht brennbar
Farbe  : natur
Einbauort  : BT1 EG Decke Veranstaltung
Montaggrund  : Halbfertigteilbetondecke
Einbau über Rohfußboden  : ca. 3,90m
Bauteilaufbau  : DU.03
siehe Plan  : "MEL_D.120 - DU - Deckenbekleidungen"
  "MEL_W.121 - DSP - BT1 Grundriss
  EG - Sockelbau"

Bewerteter Schallabsoptionsgrad: αw ≥ 0,90

Montage:
Inklusive Befestigungsmittel und Montage gem. Verarbeitungsrichtlinien des Herstellers.
Die Befestigung der Holzwolle-Mehrschichtplatten an der Betondecke erfolgt über beige Schraubköpfe mit einer Holzwolle ähnlichen Oberflächenstruktur für eine homogene Dämmebene mit kaschierten Befestigungsstellen.

Befestigung  : Betonschrauben
Material  : verzinkter Stahl
Farbe Befestigung  : beige

Aufmaß nach Sichtfläche.
Menge: 270,000 m²

**03.02.3 Ausschnitte Decke 2S-Platte m. MW herstellen bis 2.500cm**
Herstellen von Ausschnitten in Holzwolle-Mehrschichtplatte,
Zweischichtplatte.

Ausschnitte für Deckendurchbrüche herstellen, und nach Installation HLS, ELT, verschließen mit nichtbrennbarer Dämmung.

Ausschnitte  : rund und rechteckig
Dämmstärke  : 50mm (mit Deckschicht)
Ausschnitt bis  : bis 2500cm2
Bauteil  : Decke
Einbau über Rohfußboden  : ca. 3,90m
Ausführungsort  : BT1 EG Veranstaltung
Menge: 37,000 St

**03.02.4 Schließen von Durchbrüchen mit 2S-Platte**
Schließen von Durchbrüchen und Anarbeiten an runde und eckige Durchführungen.

Schließen von Durchbrüchen : rund und rechteckig
Größe Durchbrüche  : bis 0,05m2
Einbau über Rohfußboden  : ca. 3,90m
Menge: 5,000 St

**03.02.5 Dämmung 2S-Platten, Zulage Abdeckstreifen 15cm**
Zulage zu zuvor beschr. Mehrschichtplatte:
Holzwolledeckstreifen für Stirnkantenabdeckung bei sichtbaren Kanten, in Naturton egalisiert, Brandverhalten A2-s1, d0
Liefern und fachgerecht im Bereich der Plattenschnittkanten montieren.

Einbauort  : z. B offenes Ende Dämmung
Einbau über Rohfußboden  : ca. 3,90m
Menge: 40,000 m

### Titel 04 Decken Aussenbereich

#### Bereich 04.01 Abhangdecke Gipskarton Aussen

*Hinweis: Hinweis Anhangdecke Aussen*
Die Abhangdecke im Außenbereich ist zusammen mit der Mineralwolldämmplatte an den Decken auszuführen und aufeinander abzustimmen.

Das Abhangdeckensystem soll vor Montage der Dämmung an der Rohdecke montiert werden. Die Abstände und Positionierungen der Befestungspunkte der Abhängungen sollen somit so gewählt werden dass die Dämmung ohne großen Verschnitt zwischen den Abhangsystemen an die Decke montiert werden kann.

**04.01.1 Zusatzposition Werksplanung**
*** Pauschalposition
Erstellung einer Werksplanung für nachstehende Abhangdecken.
Menge: 1,000 psch

**04.01.2 Zusatzposition Standsicherheitsnachweis**
*** Pauschalposition
Erstellung einer prüffähigen Statik zu nachstehenden Abhangdecken.

Berechnung und Bemessung der Unterkonstruktion für die Abhangdecken in den Außenbereichen.

Hierfür ist der Windsog und der Windruck, welcher auf die Abhangdecken in den Durchgängen und Vordachbereichen wirkt, zu ermitteln.
Auf Grundlage dieser Wert ist die Unterkonstruktion und Aussteifung gem. Herstellervorgabe zu berechnen, zu dimensionieren und auszuführen.

Lage Gebäude  : Windzone 1
Gebäudehöhe  : ca. 13,12m
Menge: 1,000 psch

**04.01.3 Decke, Abgehängt, 1x12,5mm, AH= 0,7m, DU.05**
*** Bezugsbeschreibung
Herstellung, Liefern und Montage einer Abhangdecke mit Metallunterkonstruktion, 1-lagig beplankt mit mineralischen zementgebundenen, zellulosefreien Bauplatten und vollflächger Spachtelung mit vertraglich vereinbarter Oberflächenbeschaffenheit als Kompettleistung inkl. Anschlüsse und Nebenleistungen.

Deckenbekleidung nach bauaufsichtlicher Zulassung mit mineralischen, zementgebundenen, zellulosefaserfreien Bauplatten, Baustoffklasse A1, nichtbrennbar gemäß DIN 13501, einlagig beplankt, ballwurfsicher

Rohdecke aus:  : Stahlbeton
Abhganghöhe:  : ca.0,7 m
Einbau über Rohfußboden  : 3,885 m
Einbauort  : BT2 Durchgang
siehe Plan  :  MEL_Ü.221.1-DSP - BT2 Gr EG - Sockelbau
  : MEL_D.450 - TB BT2 - Übersicht Durchgänge

Bauteilaufbau  : DU.05
siehe Plan  : MEL_D.121-DU - Deckenbekleidungen

Deckenbekleidung nach ETA 07-0173 und allgemeiner bauaufsichtlicher Zulassung Z-31.20-170, Ausführung wie folgt:

Metallunterkonstruktion:

in Anlehnung an DIN 13964 aus mindestens 0,6 mm verzinkten, korrosionsgeschützten Stahlblechprofilen.
Abhängung mit drucksteifen Nonius- / Direktabhängern / Gewindestangen und bauaufsichtlich zugelassenen Befestigungsmitteln.

Im Abstand von Nonius Hänger  a = 650mm
Grundprofil: CD60/27 im Abstand von  c = 650mm
Tragprofil: CD 60 x 27 mm im Abstand von  b = 312,5mm

Die Abstände sind eine Vordimensionierung. Die tatsächlichen Abstände sind nach erstellung gemäß des Standsicherheit (sep. Pos.) zu wählen

Befestigungsuntergrund  :Stahlbeton

Ausführung der Unterkonstruktion aus verzinkten Stahlblechprofilen DIN 18182-1, als Grund- und Tragprofile Korrosivitätskategorie C3-hoch
Beplankung aus Zementbauplatten DIN EN 12467: ineralischen zementgebundenen, zellulosefreien Bauplatten, einlagig, Plattendicke 12,5 mm,
Verschraubung mit bauaufsichtlich zugelassenem Befestigungsmitteln, Ballwurfsicherheit 903 9607/1 Verarbeitung gemäß Herstellervorgabe.
Verspachtelung der gemäß Herstellervorgabe, Qualitätsstufe AQ2 Standardverspachtelung.

Montieren der Unterkonstruktion an der bestehenden Rohdecke mit zugelassenen Befestigungsmittel, Korrosionswiderstandsklasse III / A4

1-lagige Beplankung
1 Lage, zementgebundene, zellulosefaserfreie Bauplatte, nichtbrennbar A1, auf 3 - 4 mm Plattenabstand im Verband unter der Vermeidung von Kreuzfugen montieren

Befestigung der Platte (900 x 1250 mm) an der Unterkonstruktion mit Schrauben SN 25 gem. Herstellervorgabe. Bei Zuschnitten
Abstand der Schrauben ≤ 170 mm
Abstand vom Plattenrand  ≥  15 mm

Plattenfugen und Schraubköpfe verspachteln
mit Fugen- und Flächenspachtel - weiß. Im Fugenbereich 10 cm breites Fugenband einlegen.

Grundierung
Beplankung mit grundieren gem. Herstellervorschrift (Grundierung: Wasser 1 : 2, Verbrauch 40-60 g/m²)

Vollflächige Verspachtelung Standardverspachtelung AQ2
Deckenfläche mit Fugen- und Flächenspachtel - weiß,
d = 4 mm mit vollflächig eingebetteter Gewebeeinlage verspachteln. An den Stößen ist das Gewebe10 cm zu überlappen. Nach dem Trockenen Fugen- und Flächenspachtel - weiß dünn auftragen. Oberfläche filzen oder glätten.
Menge: 86,000 m²

**04.01.4 Decke, Abgehängt, 1x12,5mm, AH=0,5-0,82m, DU.06**
*** wie Position 04.01.3
Rohdecke aus:  : Stahlbeton, Brettsperrholzdecken 100mm
Abhganghöhe:  : ca.0,5-0,82m
Einbau über Rohfußboden  : 3,7 m
Einbauort  : BT1 Durchgänge

siehe Plan  :MEL_Ü.121.1-DSP - BT1-N Gr EG-Sockelbau
  :MEL_D.440 TB BT1 - Übersicht Durchgang

Bauteilaufbau  : DU.06
siehe Plan  : MEL_D.121-DU - Deckenbekleidungen
Menge: 42,000 m²

**04.01.5 Decke, Abgehängt, 1x12,5mm, AH = 0,25m, DU.07**
*** wie Position 04.01.3
Rohdecke aus:  : Brettsperrholzdecken 100mm
Abhganghöhe:  : ca.0,25m
Einbau über Rohfußboden  : 4,0-4,5m
Einbauort  : BT1 und BT2 Bereich Auskragung Holzmodule

siehe Plan  :MEL_Ü.121.1-DSP - BT1-N Gr EG-Sockelbau
  :MEL_Ü.221.1-DSP - BT2 Gr EG - Sockelbau
  :MEL_D.440_TB BT1 - Übersicht Durchgang
  :MEL_D.450_TB BT2 - Übersicht Durchgäng

Bauteilaufbau  : DU.07
siehe Plan  : MEL_D.121-DU - Deckenbekleidungen
Menge: 195,000 m²

**04.01.6 Zulage: Reduzierte Abhanghöhe Unterzüge**
*** wie Position 04.01.3
Zulage:

In der Abhangdecke befinden sich Unterzüge aus Stahlbeton.
Daher kann in diesen Bereichen nicht das gleiche Abhangsystem wir in den Bereichen mit einer Höhe von 70cm vorgesehen werden.

Die Zulage enthält den Wechsel in diesem Bereich vom Abhangsystem mit Noniusabhängern zu einer Direktmontage an den Unterzügen.

Breite Unterzüge  : 55cm
Höhe Unterzüge  : 55cm

Somit ist in diesem Bereich die Abhanghöhe auf 15cm reduziert.

siehe Detailplan  : MEL_D.451 TB BT2 - Außen Abhangdecke
Menge: 20,000 m²

**04.01.7 Zulage: Aussteifungen Ecken**
Aussteifung der Außendecke durch Diagonalaussteifungen
Umlaufender Anschluss erfolgt an WDVS Fassade als loser Anschluss
Montieren von Diagonalaussteifungen gemäß Herstellevorgabe,

Siehe Detail  : MEL_D.442 TB BT1 - Außen Abhangdecke WDVS

Windlasten bis:
0,50 kN/m2 mit 2 Aussteifungen je 10 m2
1,50 kN/m2 mit 3 Aussteifungen je 10 m2
> 1,50 kN/m2 mit 4 Aussteifungen je 15 m2
Menge: 20,000 St

**04.01.8 Deckenversprung H=57cm**
Randbereich Deckenversprung

Ausführung mit  :1x  zellulosefaserfreien Zementbauplatten 12,5mm
Höhe Versprung  : 57cm

inklusive notwendiger vertikaler UK und Montage, sowie Anschluss an GK Platte unterer Ebene und oberer Ebene.
Inklusive Gewebeverspachtelung, zementär, 4mm.
Inkl. fachgerechter Ausführung der Fugen unterer und oberer Anschluss.
Inkl. seitlicher Schattenfuge, offen, 20mm Breite
Inkl. Eckschutzprofil

Oberflächenqualität  : Q2
Einbauort  : BT1 EG Durchgang
siehe Detail  : "MEL_D.441-TB BT1 Aussen Abhangdecke"
Menge: 10,000 m

**04.01.9 Deckenversprung H=77cm**
Randbereich Deckenversprung

Ausführung mit  :1x  zellulosefaserfreien Zementbauplatten 12,5mm
Höhe Versprung  : 77cm

inklusive notwendiger vertikaler UK und Montage, sowie Anschluss an GK Platte unterer Ebene und oberere Ebene.
Inklusive Gewebeverspachtelung, zementär, 4mm.
Inkl. fachgerechter Ausführung der Fugen unterer und oberer Anschluss.
Inkl. seitlicher Schattenfuge, offen, 20mm Breite
Inkl. Eckschutzprofil

Einbauort  : BT2 EG Durchgang
siehe Detail  : "MEL_D.451-TB BT2 Aussen Abhangdecke"
Menge: 10,000 m

**04.01.10 Deckenversprung H=70cm**
Randbereich Deckenversprung

Ausführung mit  :1x  zellulosefaserfreien Zementbauplatten 12,5mm
Höhe Versprung  : 70cm

inklusive notwendiger vertikaler UK und Montage, sowie Anschluss an GK Platte unterer Ebene und oberere Ebene.
Inklusive Gewebeverspachtelung, zementär, 4mm.
Inkl. fachgerechter Ausführung der Fugen unterer und oberer Anschluss.
Inkl. seitlicher Schattenfuge, offen, 20mm Breite
Inkl. Eckschutzprofil

Einbauort  : BT2 EG Durchgang zu Fahrradrampe
Menge: 4,000 m

**04.01.11 Zulage: Ausführung einer offenen Schattenfuge**
Ausführung der Abhangdecken im Außenbereich mit einer offenen Schattenfuge zur anschließenden Wand, gem. Herstellervorgabe.
Abschluss inklusive Abschlussprofil mit Abzugkante.
Inklusive liefern und montieren eines Insektenschutzgitters aus verzinktes Stahlprofil korrosionsbeständig, lackiert, / pufverbeschichtet in dunklem Farbton nach Ang. Architekt.

Breite Schattenfuge  : ca. 20mm
Menge: 74,000 m

**04.01.12 Revisionsklappen 500/500**
*** Bezugsbeschreibung
Revisionsklappe in abgehängter Gipskarton-Unterdecke mit flächenbündigem Aluminiumrahmen mit herausschwenkbarem und komplett demontierbaren Innendeckel; mit flächenbündig eingeklebter Gipskarton-Einlage, mit selbstaktivierender Fangsicherung und einfacher Druck-Öffnungsvorrichtung, inkl. Herstellen der Öffnung, ggf. Auswechslungsarbeiten der Unterkonstruktion und Anarbeiten der Decke aus mineralischen, zementgebundenen, zellulosefaserfreien Bauplatten.
Inkl. Befestigungmittel, spachteln und schleifen malerfertig Q2

Größe  : 500/500mm
Art der Unterdecke  : mineralischen, zementgebundenen,
  zellulosefaserfreien Bauplatten
Art de. Beplankung  : 1x12,5mm
Menge: 18,000 St

**04.01.13 Revisionsklappen 400/400**
*** wie Position 04.01.12
Abmessung  : 400/400mm
Menge: 3,000 St

**04.01.14 Ausschnitt Decke Leuchten rund d=23cm**
Ausschnitte kreisrund d=30cm  für Leuchten etc. zu vorbeschriebenen Abhangdecken

inkl. notwendiger Auswechslung, Herstellen Ausschnitt, Befestigungmittel, spachteln und schleifen malerfertig Q2.
Inklusiv ggf. notwendiger Verstärkungen in Decke.
Einbaudeckenleuchte : Durchmesse ca. 23cm
  Einbauhöhe ca. 19cm

Einbauhöhe  : 3,5-4,5m

siehe Detailplan  :MEL_D.451 TB BT2 - Außen Abhangdecke
Menge: 23,000 St

**04.01.15 Deckendämmung, MW, 100mm**
*** Bezugsbeschreibung
Liefern und Montieren einer Mineralwolledämmung an einer Stahlbetondecke im
Außenbereich für hinterlüftete Systeme mit Bekleidung mit offener Fuge.
Direktmontage an Decke.

Anwendungsbereich  : WAB nach DIN 4108-10
WLG MW  : mind. 035
Brandverhalten:  : A1 nicht brennbar DIN EN 13501
Dämmung  : Mineralwolledämmung vlieskaschiert
Dämmstärke  : 100mm
Abmessungen  : 1250x625mm
Einbauhöhe  : 3,5-4,3m

Bauteilaufbau  : DU.05 BT2
  : DU.06 BT1

Liefern und fachgerecht mit der Vlieskaschierung nach außen verlegen und sauber und fugenlos an die Deckenhalterungen für die Abhangkonstruktion der darunter liegenden Abhangdecke anarbeiten.
Montage mit Tellerdübeln an die Rohdecke.
Menge: 97,000 m²

**04.01.16 Deckendämmung, MW 160mm**
*** wie Position 04.01.15
Montage an 100 mm Brettsperrholzplatte

Dämmstärke  : 160mm
Einbauhöhe  : 4,0-4,5m

Bauteilaufbau  : DU.07
Menge: 195,000 m²

**04.01.17 Deckendämmung, 60mm, UZ, Kleinflächen**
*** wie Position 04.01.15
Vorsehen einer Mineralwolledämmung an den Decken.

Dämmstärke  : 60mm
Einbauhöhe  : 3,5-4,3m

Im EP ist die Dämmung von Kleinflächen kleiner 5m2. einzukalkulieren:
Hierbei handelt es sich um folgende Bereiche:

- Unterzüge mit einer Breite von ca. 55-75cm sowie weitere Kleinflächen
Menge: 20,000 m²

**04.01.18 Deckendämmung, 60mm, Leuchten, Kleinflächen**
*** wie Position 04.01.15
Vorsehen einer Mineralwolledämmung an den Decken.

Dämmstärke  : 60mm
Einbauhöhe  : 4,3-4,6m
Bereich  : 25x25cm

Im EP ist die Dämmung von Kleinflächen kleiner 5m2. einzukalkulieren:
Hierbei handelt es sich um folgende Bereiche:

- reduzierte Dämmung von 60mm im Bereich der Leuchten und Durchbrüchen 25x25cm
Menge: 15,000 St

**04.01.19 Ausschnitte Decke MW herstellen bis 2.500cm2**
Herstellen von Ausschnitten in Mineralwolledämmplatte.

Ausschnitte für Deckendurchbrüche herstellen und nach Installation HLS/ ELT verschließen mit nichtbrennbarer Dämmung.

Ausschnitte  : rund und rechteckig
Dämmstärke  : 50-100mm
Ausschnitt bis  : bis 2500cm2
Bauteil  : Decke
Einbauhöhe  : bis 4,3m
Ausführungsort  : Außenbereich BT1 & 2 EG
  Decke
Menge: 25,000 St

**04.01.20 Ausschnitte Decke MW herstellen bis1.000cm2**
Herstellen von Ausschnitten in Mineralwolledämmplatte.

Ausschnitte für Deckendurchbrüche herstellen und nach Installation HLS/ ELT verschließen mit nichtbrennbarer Dämmung.

Ausschnitte  : rund und rechteckig
Dämmstärke  : 50-100mm
Ausschnitt bis  : bis 1.000cm2
Bauteil  : Decke
Einbauhöhe  : bis 4,3m
Ausführungsort  : Außenbereich BT1 & 2 EG
  Decke
Menge: 15,000 St

**04.01.21 Ausschnitte Wand MW herstellen bis1.000cm2**
Herstellen von Ausschnitten in Mineralwolledämmplatte.

Ausschnitte für Wanddurchbrüche herstellen und nach Installation HLS/ ELT verschließen mit nichtbrennbarer Dämmung.

Ausschnitte  : rund und rechteckig
Dämmstärke  : 50-100mm
Ausschnitt bis  : bis 1.000cm2
Bauteil  : Wand
Einbauhöhe  : bis 4,3m
Ausführungsort  : Außenbereich BT1
  Unterzüge
Menge: 8,000 St

**04.01.22 Flankendämmung horizontal Unterzug, MW 100mm**
Ausführung horizontal an Unterzügen, als Flankendämmung.

Dämmstärke  : 100mm
Menge: 28,000 m²

**04.01.23 Flankendämmung vertikal Unterzug, MW 100mm, h=45cm**
*** wie Position 04.01.15
Ausführung vertikal an Unterzügen oder Wand, als Flankendämmung.

Dämmstärke  : 100mm
Höhe Flankendämmung : 45cm
Menge: 60,000 m

**04.01.24 Flankendämmung Vertikal Unterzug, MW 60mm, h=30**
*** wie Position 04.01.15
Ausführung vertikal an Wänden, als Flankendämmung.

Dämmstärke  : 60mm
Höhe Flankendämmung : 30cm
Einbauort  : BT1
Menge: 14,000 m

**04.01.25 Flankendämmung vertikal Wand, MW, 60mm, h=50cm**
*** wie Position 04.01.15
Ausführung vertikal an Unterzügen, als Flankendämmung.

Dämmstärke  : 60mm
Höhe Flankendämmung : 50cm
Einbauort  : BT2
Menge: 15,000 m

#### Bereich 04.02 Dämmung MW 2S-Platte, DU.04

**04.02.1 Dämmung Decke 2-S-Platte m. MW, 100mm, DU.04**
*** Bezugsbeschreibung
Liefern, und Montieren von Nichtbrennbarer Holzwolle-Mehrschichtplatte Zweischichtplatte, WW-C DIN EN 13168, aus Holzwolle-Deckschicht und nichtbrennbarem Mineralwollekern DIN EN 13162 MW, für das nachträgliche Montieren an der Decke.
Baustoffklasse nichtbrennbar: DIN 4102-1 A1/A2

Plattendicke Gesamt : 100mm
Mineralwollekern  : 90mm
WLG MW  : 035
Brandverhalten  : A2 nicht brennbar
Holzwolle Deckschicht : 10mm
Farbe  : natur

Einbauhöhe  : 3,7-5,7m
Einbauort  : BT2 Decke Fahrradrampe
Bauteilaufbau  : DU.04
siehe Plan  : "MEL_D.120 - DU - Deckenbekleidungen"
  "MEL_W.221 DSP - BT2 GR EG - Sockelbau"

Inklusive nicht brennbarer Befestigungsmittel und Montage gem. Verarbeitungsrichtlinien des Herstellers. Untergrund Beton, schalungsrau.
Aufmaß nach Sichtfläche, kein Verschnitt

Die Fläche befindet sich über der schräg verlaufenden Fahrradrampe.
Dieser Bereich ist 29m lang und 1,9m breit.

Die Gerüstarbeiten für diesen  Bereich sind in einer sep. Position unter Baustelleneinrichtung erfasst.

Montage:  : Direktmontage an Stahlbetondecke
Menge: 50,000 m²

**04.02.2 Zulage DD 30x30**
*** wie Position 04.02.1
Zulage: Herstellen von Deckendurchbrüchen für Installationen in zuvor beschriebene Deckenbekleidung

rechteckig
Querschnitt  : ca. 20x100cm
Menge: 10,000 St

**04.02.3 Schließen der DD 20x100**
Ausdämmung und Schließen der Deckendurchbrüchen für Installationen in zuvor beschriebene Deckenbekleidung.

Ausdämmung mit nichtbrennbarer Mineralwolldämmung und sauberes Anarbeiten an die Leitungen. Verschließen er Durchbrüche.
Menge: 10,000 St

### Titel 05 WC-Trennwand

*Hinweis: ZTV Sanitärtrennwände*
Die Montage der WC- Trennwände erfolgt auf fertige Boden- und Wandflächen.
Die Befestigung der Füße wird - wenn nicht anders ausgeschrieben vom AN festgelegt.
Die Anzahl von Befestigungspunkten auf Fliesen- oder Plattenbelägen aufstehender Elemente ist auf das unumgängliche Minimum zu beschränken.

WC-Kabinen sind als Elementtrennwände auszuführen.

Kabinentrennwände und Wände zu Vorräumen schließen seitlich dicht an die Umfassungswände an, so dass kein Einblick möglich ist.

**05.1 WC-Zweier Kabine**
*** Bezugsbeschreibung
Lieferung und gebrauchsfertige Montage einer Trennwandanlage

Gesamtaufbau:
 Frontwand mit  : 2 Türen
 Frontwand Breite  : 1820 mm
 1 x Mittelwand  : 1880 mm
 Türbreite  : ca. 580 mm
 Einbauort  : BT1 EG Veranstaltung
- Siehe Plan  : "MEL_D.790 TB BT1 Sanitärtrennwänd"

Wände/Türen
HPLbeschichtete Spanplatten, 30mm,
Alle sichtbaren Kanten geschütz,Kanten mit 2mm Radius gerundet.
Farbe: weiß

Konstruktion
Wand und Trennwandanschlüsse durch Aluminium UProfile über die gesamte Elementhöhe.
An Vorderwand und an Gipskartonwand unsichtbar befestigt.
Über der Vorderfront verläuft zur Stabilisierung eine Aluminiumabdeckprofil Kante, unfallsicher gerundet. Anschlagprofil aus Aluminium mit eingelassenem Gummikeder zur Geräuschdämpfung.

Ausführung :
Sichtbare Anschlagprofile aus Aluminium

Beschläge
Zwei Türbänder aus Aluminium. WCEinsteckschloß mit Falle und Riegel aus Kunststoff, Stulp silberfarbig lackiert.
Drückergarnitur mit Rosetten in UForm aus bruchfestem Kunststoff (Nylon) mit innenliegendem Stahlkern, Riegelolive innen mit rot/weiß Anzeige und Notentriegelung außen.
Farbe: Aluminium eloxiert

Profile
Aluminium eloxiert

Maße
H: 2000 mm einschl. ca: 150mm Fußluft

Stützfüße
Höhenverstellbare Fußstützen, Aluminium mit Rostetten aus Aluminium

Umweltschutz
Es dürfen keine PVC oder asbesthaltigen Stoffe verwendet werden.

Wandtürstopper
je Türblatt ist ein Wandtürstopper vorzusehen

Kleiderhaken
je Türblatt ist ein Kleiderhaken vorzusehen
Menge: 1,000 St

**05.2 WC-Dreier Kabine**
*** wie Position 05.1
Gesamtaufbau:
 Frontwand mit  : 3 Türen
 Frontwand Breite  : 2750 mm
 1 x Mittelwand  : 1500 mm
 Türbreite  : ca. 580 mm
 Einbauort  : BT1 EG Veranstaltung
Menge: 1,000 St

**05.3 WC-Einer Kabine**
*** wie Position 05.1
Gesamtaufbau:
 Frontwand mit  : 1 Türen
 Frontwand Breite  : 1400 mm
 keine Mittelwand
 Türbreite  : ca. 580 mm
 Einbauort  : BT1 EG Veranstaltung
Menge: 1,000 St

### Titel 06 Lüftungsschacht Keller

*Hinweis: Hinweis: Entrauchungskanal F90*
Um die Entrauchung von Kelleräumen durch die Tiefgarage bis hin zu einem Lüftungsschacht zu ermöglichen, ist in der Tiefgarage zwischen zwei Unterzügen eine freitragende Decke in F90-Qualität einzubauen.

Das Deckensystem muss von einem Systemhersteller gewählt werden und ein zugelassenes System sein.

siehe Hierzu Detail  : "MEL_D.701 - BT1 UG Entrauchungkanal F90"

**06.1 Unterdecke, selbständig F 90, freitragend als luftführende Decke**
Unterdecke, selbständig F 90-AB, nach DIN 4102, Brandbeanspruchung von oben und unten, freitragend

Liefern und fachgerecht montieren aus ober- und unterseitig jeweils 30mm Silikat-Brandschutzbauplatten, zementgebunden,
wasserbeständig Z1 nach DIN EN 12467-12,
Die Plattenstöße sind mit K 84 Kleber zu verkleben.
Rohdichte der Platte ca. 450 kg/m3,
nichtbrennbar - A1,
qualitätsgesichert nach ISO 9001
mit einer Tragekonstruktion aus Stahlhohlprofilen.

Amtlicher Nachweis: ABP Nr. P-2100/573/15-MPA BS
Dem Angebot ist der gültige allgemeine bauaufsichtliche Nachweis der angebotenen Konstruktion beizufügen.

Einbauhöhe  : ca. 2,20m
Deckenstärke  : ca. 12cm
Profil Spannweite : 2,50m
Profil Dimension : ca. 50/50/5mm

siehe Hierzu Detail : "MEL_D.701 - BT1 UG Entrauchungkanal F90"
Menge: 57,500 m²

**06.2 Randanschlusskonstruktion**
Randanschluss für die Unterdecke der vorgenannten Grundposition liefern und fachgerecht montieren.

Anschluss an:
Stahlbetonunterzug, Stahlbetonwand.

Hinweis: die Vorgaben des Systemherstellers sind zu beachten

siehe Hierzu Detail  : "MEL_D.701 - BT1 UG Entrauchungkanal F90"
Menge: 56,000 m

**06.3 Silikat-Brandschutzbauplatte 15mm**
*** Bezugsbeschreibung
Bekleidung der Deckendämmung gegen Herunterfallen
im Bereich der luftführenden Decke aus vorgenannter Position
liefern und fachgerecht montieren, aus
Silikat-Brandschutzbauplatten, zementgebunden,
wasserbeständig Z1 nach DIN EN 12467-12,
Rohdichte ca. 870 kg/m³,
Druckfestigkeit ca. 9,3 N/mm² nach DIN EN 826,
nichtbrennbar - A1,
qualitätsgesichert nach ISO 9001.

liefern und montieren der Branschutzplatte:

Material  : Calciumsilikat-Brandschutzbauplatte
Stärke  : 15mm

Montage  : mit 5 Metalldübeln >= 6mm durch bauseite
  Dämmung an Betondecke befestigen
Bauseite Dämmung  : 10cm Tektalan o. Glw.

siehe Hierzu Detail  : "MEL_D.701 - BT1 UG Entrauchungkanal F90"
Menge: 58,000 m²

**06.4 Silikat-Brandschutzbauplatte 15mm an Deckenversprung**
*** wie Position 06.3
Ausführung  : vertikal an Deckenversprung
Höhe  : 30cm

Montage an Deckenversprung aus Stahlbeton, durch bauseitige Dämmung, Holzwolle-Mehrschichtplatte Zweischichtplatte 150mm hindurch.

siehe Hierzu Detail  : "MEL_D.701 - BT1 UG Entrauchungkanal F90"
Menge: 5,000 m

**06.5 Flankendämmung UZ seitilich 2-S-Platte MW, 150mm**
*** Bezugsbeschreibung
Liefern, und Montieren von nichtbrennbarer Holzwolle-Mehrschichtplatte Zweischichtplatte, WW-C DIN EN 13168, aus Holzwolle-Deckschicht und nichtbrennbarem Mineralwollekern DIN EN 13162 MW, für das nachträgliche Montieren an der Decke.
Baustoffklasse nichtbrennbar: DIN 4102-1 A1/A2

Plattendicke Gesamt  : 150mm
Mineralwollekern  : 140mm
WLG MW  : 035
Brandverhalten  : A2 nicht brennbar
Holzwolle Deckschicht : 10mm
Farbe  : natur

Einbauort  : BT1 Unterzug seitlich Fahrradrampe
Einbauhöhe  : 2,2-2,8m

Montage als Flankendämmung seitlich an Unterzug:
Höhe  : 505mm-490mm
Montage:  : Direktmontage an Stahlbeton

Inklusive nicht brennbarer Befestigungsmittel und Montage gem. Verarbeitungsrichtlinien des Herstellers. Untergrund Beton, Schalungsrau.
Aufmaß nach Sichtfläche, kein Verschnitt

siehe Hierzu Detail  : "MEL_D.701 - BT1 UG Entrauchungkanal F90"
Menge: 35,200 m

**06.6 Flankendämmung UZ seitilich 2-S-Platte MW, 150mm**
*** wie Position 06.5
Höhe  : 245mm-230mm

siehe Hierzu Detail  : "MEL_D.701 - BT1 UG Entrauchungkanal F90"
Menge: 6,000 m

### Titel 07 Fugen/ Abstellen / Vorhangschiene

**07.1 Acrylfugen**
Verfugen von Anschlüssen an Trockenbauwänden, Ecken; Decken, Zargen, etc. mit Acryl 15% dehnfähig, überstreichbar

Ausführung zeitlich versetzt nach Fertigstellung der Trockenbauarbeiten und vor Beginn der Malerarbeiten.
Menge: 210,000 m

**07.2 Vorhangschiene Alu Aufputz**
Liefern und Montieren einer Vorhangschiene Aufputz, Montage verdeckt.

Material  : Aluminium
Oberfläche  : eloxiert, naturfarbig
Abmessung  : ca. 12x13mm
Einbauhöhe  : ca. 3,885m (ab RFB)
Einbauort  : BT1 EG Veranstaltung
Montage  : an Rohdecke Stahlbetondecke
Menge: 43,000 m

**07.3 Abstellen Bereich Installationswänden**
Abstellen im Bodenbereich über eine Höhe von 20cm im Bereich von Installationswänden, um ggf. das vorzeitige Verlegen des Estrichbodens zu ermöglichen, bevor die Installationswände verschlossen werden.

Material  : 1x GK 12,5cm
Höhe  : 20cm
Menge: 50,000 m

**07.4 Abstellen Bereiche inkl. Montag mittels Winkel**
Abstellen im Bodenbereich über eine Höhe von 20cm im Bereich ohne Installationswände als Randabschluss für den Estrich. Inklusive Montagewinkel, korrosionsbestängig, inkl. Montagemittel und Montage.
Material  : 1x GK 12,5cm
Höhe  : 20cm
Menge: 5,000 m

*Hinweis: ZTV - Glastrennwandsystem mit Türen*
ZTV - Glastrennwandsystem mit Türen

Bei den nachstehend beschriebenen Leistungen handelt es sich um die Herstellung, Lieferung und Montage von nichtragenden Innentrennwänden nach DIN 4103 mit einer Pfosten-/Riegelkonstruktion in Fassadenoptik.

Das System Ganzglastrennwand und Türen muss von einem Systemhersteller erfolgen, und die geforderten Schallschutzanforderungen aufweisen.

Angebotenes System:

..............................................
"vom Bieter anzugeben"

Die Wandkonstruktion soll in der Verbindungstechnik so ausgelegt sein, dass bei Umsetzungen alle Bauteile leicht demontierbar und wiederverwendbar sind.
Die sichtbaren Oberflächen sollen in Aluminium naturfarbig eloxiert und farbig nach RAL gepulvert geliefert werden können.

Die Glasdichtungen sollen wahlweise in transparent oder schwarz zur Auswahl stehen.

Das System soll Verglasungen in der Pfosten-Riegelkonstruktion integriert, ohne zusätzliche auftragende Glasleisten, in allen Glassorten/Arten und in den Dicken 6 - 12 mm Einscheiben- oder Verbundglas, sowie als Isolierglas ca. 26 mm und 44 mm, aufnehmen können.

Die Wanddicke und Ansichtsbreite, einschließlich Bauanschlüsse, der Pfosten- Riegelkonstruktion soll nicht mehr als 70 mm betragen.

Das System soll Drehflügel mit Vollblätter enthalten.

1. Wandaufbau

Die Konstruktion ist für eine Höhe von 2500 mm  vorzusehen.
Darüber schließt ein Trockenbausturz an.
Die Grundausführung soll auf einer Einscheibenverglasung, seitlich in der Pfosten-Riegelkonstruktion angeordnet, basieren.

Der vertikale Pfosten soll quadratisch und nicht größer als 70/70 mm sein.
Das Deckenanschlussprofil soll in der Standardausführung eine Bautoleranz von mindestens +/- 10 mm aufnehmen können und ebenfalls max. 70/70 mm stark sein.

Das Bodenanschlussprofil soll dem Deckenanschlussprofil entsprechen.
Die Riegel ohne Schiebetüren sind wie die Pfosten auszuführen.

Für den Glasstoß stehten zwei Profile zur Verfügung: Aluminium H-Profil oder ein transparentes Kunststoffprofil.

Elektroinstallationen sind in die Wandkonstruktion zu integrieren. Innerhalb eines Blendenfeldes muss ein horizontal angeordneter Kabelkanal möglich sein, der zwischen 2 Organisationsprofilen durch eine abklipsbare Aluminiumblende ca. 130 mm hoch von außen zugänglich ist. Horizontale und vertikale Kabelführungen müssen im gesamten Blendenfeld möglich sein. Mindestens 3 Kabelleitungen (D10 mm) müssen im Pfosten einziehbar sein. Auf dem Pfostenprofil müssen Schaltereinbauten möglich sein, die nicht mehr als 20 mm auftragen. Für den Einbau von Steckdosen und der vertikalen Führung von mehreren Kabeln ist ein Aufsatzprofil von ca. 35 mm, aufklipsbar auf das Pfostengrundprofil, vorzusehen.

2. Drehflügeltüren

Die Durchgangstüren sind ohne zusätzliche Zargenprofile in die Pfosten-Riegelkonstruktion zu integrieren. Es sind entsprechend dem Beschrieb der einzelnen Positionen Drehflügeltüren 1flg zu liefern.

Türanschlagprofil:
Das Türanschlagprofil zur Aufnahme der Falzdichtung ist im Pfosten zu integrieren, ohne dass der Gesamtquerschnitt dadurch verändert wird. Der Falzanschlag mit Dichtung ist dabei zurückgesetzt.
Als Türanschlag sollen Anschlagfalztiefen von 24 mm und 40 mm im System zur Verfügung stehen.
Die dreiseitigen Dichtungen, in der Farbe schwarz, sind in einer Profilkammer des Anschlagprofils zu verankern und sollen eine Eintauchtiefe des Türblattes von mindestens 6 mm aufweisen.
Die Ausführungen der Türanschlagprofile und Bandaufnahmen sind so vorzusehen, dass ein Austausch einer Vollblatt-Tür gegen eine Einscheibenganzglas-Tür (bei beiden Anschlagtiefen) ohne Ausbau oder Veränderung der Konstruktion immer möglich ist.
Die Bandaufnahme ist im Anschlag-/Pfostenprofil so zu integrieren, dass keine Bandbefestigungslöcher im Falzbereich sichtbar werden.

Türblätter:
Die Türblätter sind entsprechend den Anforderungen der Einzelpositionen des Leistungsverzeichnisses, stumpf einschlagend mit einer Türblattdicke von ca. 40 mm, auszuführen.
Die stumpf einschlagenden Türblätter sind mit einer dreiseitigen Fuge von 3 - 4 mm bandseitig bündig in den Pfosten/Riegeln einzubauen.

Die Türblätter sind für einen notwendigen Toleranzausgleich (mindestens +/- 15 mm) unten kürzbar vorzusehen. Der Türspalt zum Boden muss so gering wie möglich ausgeführt werden (ca. 3 - 5 mm).

Bodendichtung:
Die Bodendichtung für Vollblatt-Türen ist als automatisch absenkende Dichtung mit einstellbarem, gleichmäßigem Bodenanpressdruck auszuführen. An der Türblattkante ist die Öffnung der Bodendichtung mit einer Abdeckung zu versehen.

Türbänder:
Soweit in den einzelnen Positionen nichts anderes gefordert wird, sind die Bänder in der Oberfläche hell matt vernickelt/F2 zu liefern.
Auf Wunsch sind diese Bänder auch in anderer Oberfläche und in farbiger Kunststoffbeschichtung und in Edelstahl gebürstet zu liefern.
Die Türbänder sind nachweislich für die jeweiligen Türgewichte auszulegen und dürfen in der Bandrolle nicht höher als 120 mm und nicht dicker als 20 mm sein.
Bei Türblatthöhen über 2300 mm sind generell 3 Bänder einzusetzen.

Türschlösser
Die Türschlösser sind in Objekt-Ganzstahlausführung mit Falle und Riegel in Stahl vernickelt, oder Edelstahl, und für den Einbau von Profilzylinder vorgerichtet vorzusehen.
Soweit in den einzelnen Positionen nichts anderes gefordert wird sind diese Schlösser mit einer Entfernung von 92 mm und 2 tourig zu liefern. Das Verschließen soll immer über den Riegel erfolgen.
Einsteckschloss mit Edelstahlstulpe, Dornmaß 60 mm, bündig in die Türkante eingelassen und sicher im Türblatt verschraubt. Nach DIN 18251 mindestens Klasse 3. N+S 1334 oder gleichwertig.

Drückergarnitur mit Rosetten, Alu naturfarbig, "Frankfurter Modell"

3. Blenden

Soweit in den Einzelpositionen des Leistungsverzeichnisses nichts anderes gefordert ist, werden bei der Oberfläche folgende Mindestanforderungen gestellt:

-  Die Dicke der Wandschalen muss mindestens 16 mm betragen.
- Die Wandschalen sind aus Mehrschichten-Feinspanplatten nach DIN 68761 Typ FPO in der Emissionsklasse E1, mit einer Rohdichte nicht unter 600 kg/m³ herzustellen.
- Die Oberfläche ist beidseitig mit einer HPL Beschichtung, Farbe weiß, RAL nach Ang. Architekt vorzusehen.
- Die Kanten sind mit einer Mindestdicke von 1 mm vergilbungsresistenten und PVC freiem Kunststoff in der Frontfarbe zu beschichten.

Die Blenden sollen elementbezogen beidseitig auf die Pfostenriegelkonstruktion gehängt werden oder bei horizontaler Anordnung zwischen den Organisationsprofilen eingeklipst werden, damit auch hier der Hohlraum zwischen den Wandschalen für Nachinstallationen zugänglich bleibt.
Zwischen den Wandschalen ist eine den Anforderungen entsprechende Dämmung einzubauen. Bei dem Einsatz von Mineralwolle muss diese biologisch abbaubar sein.
Die Lieferung der Wandschalen aus Holzwerkstoffen, wie zuvor beschrieben in der Baustoffklasse B2, muss auf Wunsch auch in der Baustoffklasse B 1 (schwer entflammbar) möglich sein.

Im System müssen Wandschalen mit schallabsorbierender Oberfläche mit unterschiedlichen Deckschichtstanzungen/Perforierungen und Stoffbespannung, sowie Stahlflächen gepulvert und magnethaftend, möglich sein.
Dafür sind die speziellen Anforderungen in den Einzelpositionen des Leistungsverzeichnisses aufgeführt.

4. Bauphysikalische Anforderungen

In den einzelnen Positionen des LV´s werden jeweils Angaben über die Anforderungen des Schallschutzes und der Baustoffklassen gemacht.
Die geforderten Werte sind durch entsprechende Prüfzeugnisse bzw. Zulassungen, die nach den in Deutschland gültigen bauaufsichtlichen Anforderungen von unabhängigen Prüfinstituten erteilt wurden, seitens des Bieters nachzuweisen.

### Titel 08 Glastrennwandsystem mit Türen

**08.1 Werk und Montageplanung**
*** Pauschalposition
Erstellen einer Werk und Montageplanung für nachstehendem Glastrennwandsystem.

Dem Auftragnehmer werden nach Auftragserteilung
Übersichtszeichnungen übergeben.
Die weitere technische Bearbeitung, d. h. das Erstellen von Konstruktions- und Detailplänen für die unter 08 Glastrennwandsystem aufgeführten Positionen erfolgt durch den AN. Zu beachten ist:
- Abstimmung der Details mit dem AG bzw. mit dem Architekten recht zeitig
  vor Fertigungsbeginn
- örtliche Aufmaße als Planungsgrundlage des AN

Die mit dem Architekten abgestimmten Konstruktionspläne und Muster sind vor Fertigungsbeginn bzw. vor Materialbestellung dem AG im pdf Format zu liefern. Diese bedürfen der Freigabe durch den Auftraggeber. Aus den Darstellungen müssen Konstruktion, Maße, Einbau, Befestigung und Bauanschlüsse der Bauteile, sowie die Einbaufolge erkennbar sein.

Übergabe Datei im Format PDF zur Prüfung.
- mind. im Maßstab 1:25,
- besondere Detailanschlüsse mind. im Maßstab 1:10
Menge: 1,000 psch

**08.2 Glastrennwandelement**
Glastrennwandsystem liefern und montieren, bestehend aus Pfosten oben und unten, sowie Einfachverglasung

Pfosten  : mind. 68/68cm
Material  : Aluminium eloxiert, puverbeschichtet
  nach RAL Ang. Architekt
Verglasung  : Einscheibenverglasung VSG oder ESG
Schallschutz  : mind. Rw = 37dB

Höhe Basiswand  : 2,50m

Die max. Breite der Verglasung ist auf ca. 1,5m Breite beschränkt, somit muss bei einer Breiteren Glasfläche ein Glasstoß vorgesehen werden. Der Glas zu Glas Stoß ist in einer sep. Pos. erfasst.
Menge: 26,000 m²

**08.3 Sichtschutzstreifen**
Vorsehen eines Transluzenten Sichtschutzbereiches mittels Folierung auf zuvor beschriebene Verglasung der Glastrennwandelemente.

Farbton  : weiß Transluzent

Hohe Sichtschutzstreifen : 1,10m
Menge: 12,000 m

**08.4 Glas zu Glas stoß**
Ausführung eines Glas-Glas Stoßes der zuvor beschrieben Verglasung der Glastrennwandelemente.

Ausführung transparent mit Kunststoffprofil.

Stoßhöhe  : 2,50m
Menge: 4,000 St

**08.5 Wandkopf Anschluss mittel Profil 70x130mm**
Anschließen der Vorsatzschale an Wandkopf.

Vorsehen eines verbreiterten Profilsystems von ca.13cm als Abschluss einer einbindenden Gipkartonwand (B=12,5cm).

Inklusive Ausführung und schließen des Anschlusses von Profil zu Wandkompf, mittels ausdämmen der Fuge (ca. 2cm) und beidseitiges Verschließen der Fuge mittels Dichtstoff.

Höhe Anschluss Wandkopf  : 2,5m
Pfostenprofil  : ca. 70x130mm
Material  : Aluminium
Oberfläche  : Pulverbeschichtet weiß nach RAL Ang. Architekt
Menge: 3,000 St

**08.6 Wandanschluss mittels Profil ca. 70x70mm**
Ausführen eines seitlicher Anschluss der Glastrennwand an Stahlbetonwand mittels Profil gem. ZTVs.

Höhe Wandanschluss : 2,5m
Anschluss an  : Stahlbetonwand
Pfosten  : ca. 70x70mm
Material  : Aluminium
Oberfläche  : Pulverbeschichtet weiß nach RAL Ang.Architekt
Menge: 2,000 St

**08.7 Türelement raumhoch, mit Pfosten und Riegel**
*** Bezugsbeschreibung
Türelement inklusive beidseitigem Pfosten, sowie Riegel oberhalb, sowie flächenbündige Zargenausbildung.

- Ausführung gem. ZTV-Trennwandsystem mit Türen sowie:

Türanschlagprofil zur Aufnahme der Falzdichtung ist in Pfosten integriert, ohne dass sich der Gesamtquerschnitt dadurch verändert.
Pfosten und Riegel identisch zu den Pfosten und Riegelkonstruktionen der vorherigen  Pos. der Glastrennwandelement.

Türbreite  : ca. 0,96m
Türhöhe  : ca 2,50m

Tür  : stumpf einschlagende
Schallschutz  : Türblatt inkl. Türzarge Rw = 37dB

Türblatt  : Volltürblatt, Holzwerkstoff
Oberfläche:  : beidseitig HPL beschichtet, RAL 9016,
  : Fabrikat: Fa. Egger "W960 SM Classic Weiss"
Kantenausführung  : verdeckter Massivholz- Anleimer, 2-seitig

Türblattstärke  : ca. 41mm
Türblatt  : Volltürblatt
Falzgeometrie  : stumpf (ST)
Anzahl der Bänder  : 2 Stück
Breite Türblattaußenmaß : ca. 959 mm
Höhe Türblattaußenmaß : ca. 2450 mm

Ausstattung:
Schloss  : Einsteckschloss für PZ vorgereichtet
Druckergarnitur  : Drücker - Drücker

Bodendichtung  : inkl. absenkbarer Bodendichtung
Menge: 3,000 St

**08.8 Zulage: Pfostenverbreiterung für Schalter 70x130mm**
*** wie Position 08.7
Ausführung als Zulage:

Seitlicher Pfosten auf der Schließkante der Tür, soll statt dem Standardprofil ca. 70x70mm mit einem verbreiterten ca. Profil 70x130mm vorgesehen werden.

Verbreiterung dient zur Aufnahme von Lichtschachter.
Die Verkabelung kann über den Boden- als auch Deckenanschluss erfolgen.
Inkl. 1 Ausschnitt Durchmesser 68mm im Schalterpaneel

Oberfläche ggf. notwendiger Blenden: beidseitig HPL Beschichtung, nach Bemusterung
Alle Aluminiumteile sind weiß pulverbeschichtet nach RAL Ang. Architekt auszuführen.

Höhe Pfosten  : 2,50m
Menge: 3,000 St

### Titel 09 Stundenlohnarbeiten

**09.1 Vorarbeiter**
Für Arbeiten, welche nicht in den Positionen erfasst sind und gegen Nachweis zur Ausführung kommen:

Vorarbeiter
Menge: 10,000 h

**09.2 Facharbeiter**
Für Arbeiten, welche nicht in den Positionen erfasst sind und gegen Nachweis zur Ausführung kommen:

Facharbeiter
Menge: 10,000 h

**09.3 Helfer**
Für Arbeiten, welche nicht in den Positionen erfasst sind und gegen Nachweis zur Ausführung kommen:

Helfer
Menge: 10,000 h

**09.4 Anfahrt 7,5t**
Menge: 100,000 km

**09.5 Anfahrt PKW bis 3,5t**
Menge: 100,000 km
